# Hoja de muro divisorio interior de 10 cm de espesor de mampostería, de bloque de muro divisorio interior de concreto celular, 62,5x25x10 cm, para revestir, recibida con adhesivo cementoso

- Propiedad del archivo: CYPE INGENIEROS, S.A.
- Formato: FIEBDC-3/2002
- Ámbito geográfico: Colombia
- Costes indirectos: 3.00 %
- Gastos generales: 13.00 %
- Beneficio industrial: 6.00 %
- IVA: 16.00 %

## P Muros divisorios y closets

### PT Muros divisorios interiores

#### PTZ Hoja para revestir

**PTZ020** m² Hoja de muro divisorio interior de 10 cm de espesor de mampostería, de bloque de muro divisorio interior de concreto celular, 62,5x25x10 cm, para revestir, recibida con adhesivo cementoso.
Formación de hoja de muro divisorio interior de 10 cm de espesor de mampostería, de bloque de muro divisorio interior de concreto celular, 62,5x25x10 cm, para revestir, recibida con adhesivo cementoso. Incluso parte proporcional de replanteo, nivelación y aplomado, mermas y roturas, enjarjes, mochetas, ejecución de encuentros y limpieza.
Incluye: Replanteo y trazado en la losa de los muros divisorios interiores a realizar. Marcado en las columnas de los niveles de referencia general de planta y de nivel de piso terminado. Colocación y aplomado de miras de referencia. Tendido de hilos entre miras. Colocación de las piezas por hiladas a nivel. Realización de todos los trabajos necesarios para la resolución de los huecos. Encuentros de la mampostería con fachadas, columnas y muros divisorios interiores. Encuentro de la mampostería con la losa superior. Limpieza del paramento.
Criterio de medición de proyecto: Superficie medida según documentación gráfica de Proyecto, sin duplicar esquinas ni encuentros, deduciendo los huecos de superficie mayor de 3 m².
Criterio de medición de obra: Se medirá la superficie realmente ejecutada según especificaciones de Proyecto, sin duplicar esquinas ni encuentros, deduciendo los huecos de superficie mayor de 3 m².

| Código | Ud | Descripción | Rendimiento | Precio | Importe |
|---|---|---|---|---|---|
| mt02bhc010c | Ud | Bloque de muro divisorio interior de concreto celular, 62,5x25x10 cm, para revestir, incluso parte proporcional de piezas especiales. (material) | 7.350 | 1.63 | 11.98 |
| mt09cem012 | kg | Adhesivo cementoso. (material) | 1.200 | 0.24 | 0.29 |
| op00amo010 |  | Amoladora o radial. | 1.000 | 0.00 | 0.00 |
| mo020 | h | Oficial 1ª de obra blanca en trabajos de albañilería. (mano de obra) | 0.358 | 4.41 | 1.58 |
| mo112 | h | Peón de obra blanca en trabajos de albañilería. (mano de obra) | 0.179 | 2.88 | 0.52 |
| % | % | Costes directos complementarios | 2 % | 14.37 | 0.29 |
|  |  | Costes directos |  |  | 14.66 |
