# Hoja de partición interior de 16 cm de espesor de mampostería estructural

- Propiedad del archivo: CYPE INGENIEROS, S.A.
- Formato: FIEBDC-3/2002
- Ámbito geográfico: Colombia
- Costes indirectos: 3.00 %
- Gastos generales: 13.00 %
- Beneficio industrial: 6.00 %
- IVA: 16.00 %

## P Particiones

### PT Tabiques

#### PTZ Hoja para revestir

**PTZ040** m² Hoja de partición interior de 16 cm de espesor de mampostería estructural, de ladrillo de concreto perforado acústico, Geroblok Cámara "DBBLOK", para revestir, de 25x15,5x10 cm, recibida con mortero de cemento 1:5.
Formación de hoja de partición interior de 16 cm de espesor de mampostería estructural, de ladrillo de concreto perforado acústico, Geroblok Cámara "DBBLOK", para revestir, de 25x15,5x10 cm, recibida con mortero de cemento 1:5. Incluso parte proporcional de replanteo, nivelación y aplomado, recibido de cercos y precercos, mermas, roturas, enjarjes, mochetas y limpieza.
Incluye: Replanteo y trazado en la losa de los tabiques a realizar. Colocación y aplomado de miras de referencia. Colocación, aplomado y nivelación de cercos y precercos de puertas y closets. Tendido de hilos entre miras. Colocación de las piezas por hiladas a nivel. Recibido a la obra de los elementos de fijación de cercos y precercos. Encuentros de la mampostería estructural con fachadas, columnas y tabiques. Encuentro de la mampostería estructural con la losa superior.
Criterio de medición de proyecto: Superficie medida según documentación gráfica de Proyecto, sin duplicar esquinas ni encuentros, deduciendo los huecos de superficie mayor de 3 m².
Criterio de medición de obra: Se medirá la superficie realmente ejecutada según especificaciones de Proyecto, sin duplicar esquinas ni encuentros, deduciendo los huecos de superficie mayor de 3 m².

| Código | Ud | Descripción | Rendimiento | Precio | Importe |
|---|---|---|---|---|---|
| mt04hdb020a | Ud | Ladrillo de concreto perforado acústico, Geroblok Cámara "DBBLOK", para revestir, de 25x15,5x10 cm. (material) | 36.750 | 0.30 | 11.03 |
| mt09mor010d | m³ | Mortero de cemento CEM II/B-P 32,5 N tipo M-7,5, confeccionado en obra con 300 kg/m³ de cemento y una proporción en volumen 1/5. (material) | 0.022 | 125.21 | 2.75 |
| op00amo010 |  | Amoladora o radial. | 1.000 | 0.00 | 0.00 |
| mo019 | h | Oficial 1ª de obra blanca en trabajos de albañilería. (mano de obra) | 0.902 | 4.53 | 4.09 |
| mo105 | h | Peón de obra blanca en trabajos de albañilería. (mano de obra) | 0.451 | 2.92 | 1.32 |
| % | % | Costes directos complementarios | 2 % | 19.19 | 0.38 |
|  |  | Costes directos |  |  | 19.57 |
