# Sistema de cubierta Deck con fijación mecánica

- Propiedad del archivo: CYPE INGENIEROS, S.A.
- Formato: FIEBDC-3/2002
- Ámbito geográfico: Colombia
- Costes indirectos: 0.03 %
- Gastos generales: 13.00 %
- Beneficio industrial: 6.00 %
- IVA: 16.00 %

## Q Cubiertas

### QA Planas

#### QAD No transitables, no ventiladas

**QAD043** m² Sistema de cubierta Deck con fijación mecánica, Avis Technique "DANOSA", tipo convencional, pendiente del 1% al 5%, compuesta de: soporte base: perfil nervado autoportante de lámina de acero galvanizado S 280 de 0,7 mm de espesor, acabado liso, con 3 nervios de 50 mm de altura separados 260 mm; aislamiento térmico: panel de lana de roca con resinas fenólicas, Rocdan SA-50 "DANOSA", de 50 mm de espesor; impermeabilización monocapa fijada mecánicamente: lámina de betún modificado con elastómero SBS, tipo LBM(SBS) - 60/G - FP, Polydan P.F.M. 60 GP Elast "DANOSA", de superficie autoprotegida (protección con gránulos de pizarra de color gris en la cara exterior y un film plástico antiadherente en la cara interior), fijada mecánicamente al soporte con 3 tornillos de acero cada m², de 65 mm de longitud.
Formación de cubierta Deck con fijación mecánica, Avis Technique "DANOSA", tipo convencional, pendiente del 1% al 5%, compuesta de los siguientes elementos: SOPORTE BASE: perfil nervado autoportante de lámina de acero galvanizado S 280 de 0,7 mm de espesor, acabado liso, con 3 nervios de 50 mm de altura separados 260 mm, inercia 18 cm4 y masa superficial 5,5 kg/m²; AISLAMIENTO TÉRMICO: panel de lana de roca con resinas fenólicas, Rocdan SA-50 "DANOSA", de 50 mm de espesor y resistencia térmica 1,25 m²K/W; IMPERMEABILIZACIÓN: tipo monocapa, no adherida, formada por una lámina de betún modificado con elastómero SBS, tipo LBM(SBS) - 60/G - FP, Polydan P.F.M. 60 GP Elast "DANOSA", masa nominal 6 kg/m², con armadura de fieltro de poliéster reforzado y estabilizado, de superficie autoprotegida (protección con gránulos de pizarra de color gris en la cara exterior y un film plástico antiadherente en la cara interior) fijada mecánicamente; FIJACIONES MECÁNICAS: lámina impermeabilizante fijada mecánicamente al soporte metálico mediante tornillo de acero EVDF ZBJ de 6 mm de diámetro y 65 mm de longitud, con tratamiento anticorrosión, chazo y arandela de reparto de 40x40 mm, dispuestos en 3 puntos cada m². Incluso parte proporcional de formación de juntas de contracción en cubierta y resolución de puntos singulares.
Incluye: Replanteo de las láminas nervadas y de los puntos singulares. Corte, preparación y colocación de las láminas. Ejecución de juntas y perímetro. Fijación mecánica de las láminas. Resolución de puntos singulares. Revisión de la superficie base en la que se realiza la fijación del aislamiento de acuerdo con las exigencias de la técnica a emplear. Corte, ajuste y colocación del aislamiento. Colocación de la impermeabilización. Fijación mecánica de la impermeabilización.
Criterio de medición de proyecto: Superficie medida en proyección horizontal, según documentación gráfica de Proyecto, desde las caras interiores de los antepechos o petos perimetrales que la limitan.
Criterio de medición de obra: Se medirá, en proyección horizontal, la superficie realmente ejecutada según especificaciones de Proyecto, desde las caras interiores de los antepechos o petos perimetrales que la limitan.

| Código | Ud | Descripción | Rendimiento | Precio | Importe |
|---|---|---|---|---|---|
| mt13ccg200ac | m² | Perfil nervado autoportante de lámina de acero galvanizado S 280 de 0,7 mm de espesor, acabado liso, con 3 nervios de 50 mm de altura separados 260 mm, inercia 18 cm4 y masa superficial 5,5 kg/m². (material) | 1.100 | 7.55 | 8.31 |
| mt16pdt010ga | m² | Panel de lana de roca con resinas fenólicas, Rocdan SA-50 "DANOSA", de 50 mm de espesor y resistencia térmica 1,25 m²K/W. (material) | 1.050 | 19.64 | 20.62 |
| mt16aab010 | Ud | Fijación mecánica de los paneles aislantes a la lámina metálica (cubiertas deck). (material) | 3.000 | 0.20 | 0.60 |
| mt14lbd030J | m² | Lámina de betún modificado con elastómero SBS, tipo LBM(SBS) - 60/G - FP, Polydan P.F.M. 60 GP Elast "DANOSA", masa nominal 6 kg/m², con armadura de fieltro de poliéster reforzado y estabilizado, de superficie autoprotegida (protección con gránulos de pizarra de color gris en la cara exterior y un film plástico antiadherente en la cara interior). (material) | 1.100 | 18.61 | 20.47 |
| mt14lga100a | Ud | Tornillo de acero EVDF ZBJ de 6 mm de diámetro y 65 mm de longitud, con tratamiento anticorrosión, chazo y arandela de reparto de 40x40 mm. (material) | 3.000 | 0.21 | 0.63 |
| mt14lbd080a | m | Banda de refuerzo de betún modificado con elastómero SBS Esterdan 30 P Elast "DANOSA", LBM(SBS) - 30 - PE, de 32 cm de ancho, masa nominal 3 kg/m², armada con fieltro de poliéster no tejido, acabada con film plástico en ambas caras. (material) | 0.570 | 4.25 | 2.42 |
| mt14lbd240 | m | Perfil de lámina de acero galvanizado, "DANOSA", para encuentros de la impermeabilización con paramentos verticales. (material) | 0.150 | 1.46 | 0.22 |
| op00ciz010 |  | Cizalla. | 1.000 | 0.00 | 0.00 |
| op00roe010 |  | Roedora. | 1.000 | 0.00 | 0.00 |
| op00sop010 |  | Soplete para soldadura de láminas asfálticas. | 1.000 | 0.00 | 0.00 |
| mo047 | h | Oficial 1ª pailero. (mano de obra) | 0.202 | 4.56 | 0.92 |
| mo090 | h | Ayudante pailero. (mano de obra) | 0.202 | 3.00 | 0.61 |
| mo050 | h | Oficial 1ª colocador de aislantes. (mano de obra) | 0.067 | 4.56 | 0.31 |
| mo093 | h | Ayudante colocador de aislantes. (mano de obra) | 0.067 | 3.00 | 0.20 |
| mo028 | h | Oficial 1ª aplicador de láminas impermeabilizantes. (mano de obra) | 0.162 | 4.41 | 0.71 |
| mo062 | h | Ayudante aplicador de láminas impermeabilizantes. (mano de obra) | 0.162 | 3.00 | 0.49 |
| % | % | Costes directos complementarios | 2 % | 56.51 | 1.13 |
|  |  | Costes directos |  |  | 57.64 |
