# Encuentro de cubierta plana transitable, no ventilada con sumidero. Impermeabilización con láminas de PVC

- Propiedad del archivo: CYPE INGENIEROS, S.A.
- Formato: FIEBDC-3/2002
- Ámbito geográfico: Colombia
- Divisa: COP
- Costes indirectos: 3.00 %
- Gastos generales: 13.00 %
- Beneficio industrial: 6.00 %
- IVA: 16.00 %

## Q Cubiertas

### QA Planas transitables, no ventiladas

#### QAF Puntos singulares

**QAF032** Ud Encuentro de cubierta plana transitable, no ventilada con sumidero. Impermeabilización con láminas de PVC.
Encuentro de cubierta plana transitable, no ventilada, con piso fijo, tipo invertida con sumidero de PVC, de salida vertical, de 80 mm de diámetro, fijado con soldadura termoplástica a la lámina impermeabilizante de PVC.
Criterio de valoración económica: El precio no incluye la lámina impermeabilizante de PVC.
Incluye: Ejecución de rebaje del soporte alrededor del sumidero. Limpieza y preparación de la superficie. Colocación de la pieza de refuerzo. Colocación del sumidero.
Criterio de medición de proyecto: Número de unidades previstas, según documentación gráfica de Proyecto.
Criterio de medición de obra: Se medirá el número de unidades realmente ejecutadas según especificaciones de Proyecto.

| Código | Ud | Descripción | Rendimiento | Precio | Importe |
|---|---|---|---|---|---|
| mt15dan100ya | Ud | Sumidero de PVC, de salida vertical, de 80 mm de diámetro. (material) | 1.000 | 51137.26 | 51137.26 |
| op00pis010 |  | Pistola de aire caliente para soldadura de materiales termoplásticos. | 1.000 | 0.00 | 0.00 |
| mo029 | h | Oficial 1ª aplicador de láminas y mantos impermeabilizantes. (mano de obra) | 0.124 | 25476.92 | 3159.14 |
| mo067 | h | Ayudante aplicador de láminas y mantos impermeabilizantes. (mano de obra) | 0.124 | 19044.65 | 2361.54 |
| mo008 | h | Oficial 1ª plomero. (mano de obra) | 0.371 | 26179.17 | 9712.47 |
| % | % | Herramienta menor | 2 % | 66370.41 | 1327.41 |
|  |  | Costes directos |  |  | 67697.82 |
