# Formación de pendientes en cubierta plana ventilada

- Propiedad del archivo: CYPE INGENIEROS, S.A.
- Formato: FIEBDC-3/2002
- Ámbito geográfico: Colombia
- Costes indirectos: 3.00 %
- Gastos generales: 13.00 %
- Beneficio industrial: 6.00 %
- IVA: 16.00 %

## Q Cubiertas

### QA Planas

#### QAY Reparaciones

**QAY011** m² Formación de pendientes en cubierta plana ventilada, con tablero cerámico hueco machihembrado de 80x25x3,5 cm apoyado sobre muros divisorios interiores aligerados de ladrillo cerámico hueco de 24x11,5x9 cm, dispuestos cada 80 cm y con 40 cm de altura media.
Formación de pendientes en cubierta plana ventilada, con solera de tablero cerámico hueco machihembrado de 80x25x3,5 cm con una capa de regularización de mortero de cemento 1:6 de 3 cm de espesor y acabado fratasado apoyado sobre muros divisorios interiores aligerados de ladrillo cerámico hueco de 24x11,5x9 cm, recibido con mortero de cemento 1:6, dispuestos cada 80 cm y con 40 cm de altura media, rematados superiormente con maestras de mortero de cemento 1:6. Incluso parte proporcional de limpieza y preparación de la superficie soporte, replanteo de las pendientes y trazado de limatesas, limahoyas y juntas, formación de maestras, relleno de juntas con poliestireno expandido de 2 cm de espesor, ejecución de los muros divisorios interiores aligerados y remate con maestra superior y cinta de papel.
Incluye: Limpieza y preparación de la superficie soporte. Replanteo de las pendientes y trazado de limatesas, limahoyas y juntas. Formación de pendientes mediante encintado de limatesas, limahoyas y juntas con maestras de ladrillo. Relleno de juntas con poliestireno expandido. Ejecución de los muros divisorios interiores aligerados. Maestreado del remate de los muros divisorios interiores aligerados para recibir el tablero. Colocación de las cintas de papel en el canto de apoyo del tablero sobre los muros divisorios interiores aligerados. Ejecución del tablero cerámico machihembrado sobre los muros divisorios interiores aligerados. Vertido, extendido y regleado de la capa de mortero de regularización.
Criterio de medición de proyecto: Superficie de la cubierta medida en proyección horizontal, según documentación gráfica de Proyecto, desde las caras interiores de los antepechos o petos perimetrales que la limitan.
Criterio de medición de obra: Se medirá, en proyección horizontal, la superficie de cubierta realmente ejecutada según especificaciones de Proyecto, desde las caras interiores de los antepechos o petos perimetrales que la limitan.

| Código | Ud | Descripción | Rendimiento | Precio | Importe |
|---|---|---|---|---|---|
| mt04lvc010c | Ud | Ladrillo cerámico hueco doble, para revestir, 24x11,5x9 cm. (material) | 16.000 | 0.11 | 1.76 |
| mt09mor010c | m³ | Mortero de cemento CEM II/B-P 32,5 N tipo M-5, confeccionado en obra con 250 kg/m³ de cemento y una proporción en volumen 1/6. (material) | 0.006 | 118.22 | 0.71 |
| mt16pea020b | m² | Panel rígido de poliestireno expandido, mecanizado lateral recto, de 20 mm de espesor, resistencia térmica 0,55 m²K/W, conductividad térmica 0,036 W/(mK), para junta de contracción. (material) | 0.010 | 1.66 | 0.02 |
| mt13blw200 | m² | Papel kraft. para desolidarización de la unión entre muros divisorios interiores aligerados y tablero cerámico machihembrado, en formación de pendientes. (material) | 0.124 | 0.16 | 0.02 |
| mt04lvg020b | Ud | Tablero cerámico hueco machihembrado, para revestir, 80x25x3,5 cm. (material) | 5.000 | 0.40 | 2.00 |
| mt09mor010c | m³ | Mortero de cemento CEM II/B-P 32,5 N tipo M-5, confeccionado en obra con 250 kg/m³ de cemento y una proporción en volumen 1/6. | 0.030 | 118.22 | 3.55 |
| mo019 | h | Oficial 1ª de obra blanca. (mano de obra) | 0.899 | 4.41 | 3.96 |
| mo111 | h | Peón de obra blanca. (mano de obra) | 0.899 | 2.88 | 2.59 |
| % | % | Costes directos complementarios | 2 % | 14.61 | 0.29 |
|  |  | Costes directos |  |  | 14.90 |
