# Borde lateral de cubierta con piezas cerámicas

- Propiedad del archivo: CYPE INGENIEROS, S.A.
- Formato: FIEBDC-3/2002
- Ámbito geográfico: Colombia
- Divisa: COP
- Costes indirectos: 3.00 %
- Gastos generales: 13.00 %
- Beneficio industrial: 6.00 %
- IVA: 16.00 %

## Q Cubiertas

### QR Remates

#### QRB Borde lateral

**QRB020** m Borde lateral de cubierta con piezas cerámicas.
Borde lateral de cubierta con remates laterales cerámicos, color rojo, para tejas curvas, recibidos con mortero de cemento, confeccionado en obra, dosificación 1:6. Incluso solapes.
Incluye: Colocación de las tejas con mortero.
Criterio de medición de proyecto: Longitud medida según documentación gráfica de Proyecto.
Criterio de medición de obra: Se medirá la longitud realmente ejecutada según especificaciones de Proyecto.

| Código | Ud | Descripción | Rendimiento | Precio | Importe |
|---|---|---|---|---|---|
| mt13tac012a | Ud | Remate lateral cerámico, color rojo, para tejas curvas. (material) | 2.700 | 6445.59 | 17403.09 |
| mt08aaa010a | m³ | Agua. (material) | 0.006 | 3014.62 | 18.09 |
| mt01arg005a | t | Arena de cantera, para mortero preparado en obra. (material) | 0.049 | 41463.82 | 2031.73 |
| mt08cem000d | kg | Cemento gris en sacos. (material) | 7.500 | 444.15 | 3331.13 |
| mq06hor010 | h | Concretera. (maquinaria) | 0.024 | 4188.11 | 100.51 |
| mo020 | h | Oficial 1ª obra blanca. (mano de obra) | 0.222 | 19330.16 | 4291.30 |
| mo113 | h | Peón de obra blanca. (mano de obra) | 0.333 | 13903.78 | 4629.96 |
| % | % | Herramienta menor | 2 % | 31805.81 | 636.12 |
|  |  | Costes directos |  |  | 32441.93 |
