# Limahoya metálica

- Propiedad del archivo: CYPE INGENIEROS, S.A.
- Formato: FIEBDC-3/2002
- Ámbito geográfico: Colombia
- Divisa: COP
- Costes indirectos: 3.00 %
- Gastos generales: 13.00 %
- Beneficio industrial: 6.00 %
- IVA: 16.00 %

## Q Cubiertas

### QR Remates

#### QRL Limahoyas, limatesas y cumbreras

**QRL010** m Limahoya metálica.
Formación de limahoya con plancha de zinc de 0,60 mm de espesor y 450 mm de desarrollo, preformada, sobre doble muro divisorio interior aligerado de 9 cm de espesor cada uno, de ladrillos cerámicos huecos de 24x11,5x9 cm, recibidos con mortero de cemento, confeccionado en obra, dosificación 1:6 y macizado con mortero de cemento, confeccionado en obra, dosificación 1:6. Incluso piezas especiales, solapes, fijaciones, conexiones a bajantes y junta de estanqueidad.
Incluye: Limpieza y preparación de la superficie. Formación de muros divisorios interiores aligerados. Remate superior de los muros divisorios interiores aligerados mediante mortero de cemento. Colocación de la lámina. Solapes y conexiones a bajantes.
Criterio de medición de proyecto: Longitud medida en verdadera magnitud, según documentación gráfica de Proyecto.
Criterio de medición de obra: Se medirá, en verdadera magnitud, la longitud realmente ejecutada según especificaciones de Proyecto.

| Código | Ud | Descripción | Rendimiento | Precio | Importe |
|---|---|---|---|---|---|
| mt13vaz010a | m | Plancha de zinc de 0,6 mm de espesor y 450 mm de desarrollo, preformada. (material) | 1.100 | 28302.77 | 31133.05 |
| mt04lvc010c | Ud | Ladrillo cerámico hueco doble, para revestir, 24x11,5x9 cm, densidad 780 kg/m³. (material) | 26.000 | 705.72 | 18348.72 |
| mt08aaa010a | m³ | Agua. (material) | 0.006 | 3281.16 | 19.69 |
| mt01arg005a | t | Arena de cantera, para mortero preparado en obra. (material) | 0.044 | 45135.97 | 1985.98 |
| mt08cem000d | kg | Cemento gris en sacos. (material) | 6.750 | 483.43 | 3263.15 |
| mq06hor010 | h | Concretera eléctrica con una capacidad de amasado de 160 l. (maquinaria) | 0.022 | 8706.88 | 191.55 |
| op00ciz010 |  | Cizalla. | 1.000 | 0.00 | 0.00 |
| mo020 | h | Oficial 1ª obra blanca. (mano de obra) | 0.885 | 25476.92 | 22547.07 |
| mo077 | h | Ayudante de obra blanca. (mano de obra) | 0.618 | 19044.65 | 11769.59 |
| mo113 | h | Peón de obra blanca. (mano de obra) | 0.710 | 18348.75 | 13027.61 |
| % | % | Herramienta menor | 2 % | 102286.41 | 2045.73 |
|  |  | Costes directos |  |  | 104332.14 |
