# Formación de pendientes en cubierta inclinada

- Propiedad del archivo: CYPE INGENIEROS, S.A.
- Formato: FIEBDC-3/2002
- Ámbito geográfico: Colombia
- Divisa: COP
- Costes indirectos: 3.00 %
- Gastos generales: 13.00 %
- Beneficio industrial: 6.00 %
- IVA: 16.00 %

## Q Cubiertas

### QT Inclinadas

#### QTY Reparaciones y refuerzos

**QTY040** m² Formación de pendientes en cubierta inclinada, con muros divisorios interiores aligerados de ladrillo cerámico hueco de 24x11,5x9 cm recibido con mortero de cemento, confeccionado en obra, dosificación 1:6, dispuestos cada 80 cm y con 100 cm de altura media, rematados superiormente con maestras de mortero de cemento, confeccionado en obra, dosificación 1:6.
Formación de pendientes en cubierta inclinada, con muros divisorios interiores aligerados de ladrillo cerámico hueco de 24x11,5x9 cm recibido con mortero de cemento, confeccionado en obra, dosificación 1:6, dispuestos cada 80 cm y con 100 cm de altura media, rematados superiormente con maestras de mortero de cemento, confeccionado en obra, dosificación 1:6. Incluso parte proporcional de limpieza y preparación de la superficie soporte, replanteo de las pendientes y trazado de limatesas, limahoyas y juntas, resolución de encuentros del faldón con paramentos verticales y relleno de juntas con poliestireno expandido de 2 cm de espesor, huecos de ventilación, ejecución de los muros divisorios interiores aligerados, remate con la maestra superior y cinta de papel.
Incluye: Limpieza y preparación de la superficie soporte. Replanteo de las pendientes y trazado de limatesas, limahoyas y juntas. Ejecución de los muros divisorios interiores aligerados. Maestreado del remate de los muros divisorios interiores aligerados para recibir el tablero. Colocación de las cintas de papel sobre los muros divisorios interiores aligerados.
Criterio de medición de proyecto: Superficie de la cubierta medida en proyección horizontal, según documentación gráfica de Proyecto.
Criterio de medición de obra: Se medirá, en proyección horizontal, la superficie realmente ejecutada según especificaciones de Proyecto.

| Código | Ud | Descripción | Rendimiento | Precio | Importe |
|---|---|---|---|---|---|
| mt04lvc010c | Ud | Ladrillo cerámico hueco doble, para revestir, 24x11,5x9 cm, densidad 780 kg/m³. (material) | 33.000 | 281.33 | 9283.89 |
| mt08aaa010a | m³ | Agua. (material) | 0.006 | 2858.80 | 17.15 |
| mt01arg005a | t | Arena de cantera, para mortero preparado en obra. (material) | 0.017 | 39608.55 | 673.35 |
| mt08cem000d | kg | Cemento gris en sacos. (material) | 2.579 | 421.19 | 1086.25 |
| mt13blw200 | m² | Papel kraft. (material) | 0.124 | 497.23 | 61.66 |
| mq06hor010 | h | Concretera. (maquinaria) | 0.008 | 3230.77 | 25.85 |
| mo020 | h | Oficial 1ª obra blanca. (mano de obra) | 0.915 | 13602.61 | 12446.39 |
| mo077 | h | Ayudante de obra blanca. (mano de obra) | 1.017 | 10111.16 | 10283.05 |
| % | % | Herramienta menor | 2 % | 33877.59 | 677.55 |
|  |  | Costes directos |  |  | 34555.14 |
