# Encalado tradicional con dos manos de cal y silicona, previa aplicación de una mano de cal apagada diluida, sobre paramento exterior de mortero, piedra o ladrillo

- Propiedad del archivo: CYPE INGENIEROS, S.A.
- Formato: FIEBDC-3/2002
- Ámbito geográfico: Colombia
- Divisa: COP
- Costes indirectos: 3.00 %
- Gastos generales: 13.00 %
- Beneficio industrial: 6.00 %
- IVA: 16.00 %

## R Revestimientos

### RF Pinturas en paramentos exteriores

#### RFA A la cal

**RFA010** m² Encalado tradicional con dos manos de cal y silicona, previa aplicación de una mano de cal apagada diluida, sobre paramento exterior de mortero, piedra o ladrillo.
Encalado tradicional con dos manos de cal y silicona, previa aplicación de una mano de cal apagada diluida, sobre paramento exterior de mortero, piedra o ladrillo.
Incluye: Preparación y limpieza previa del soporte. Aplicación de una mano de fondo. Aplicación de dos manos de acabado.
Criterio de medición de proyecto: Superficie medida según documentación gráfica de Proyecto, con el mismo criterio que el soporte base.
Criterio de medición de obra: Se medirá la superficie realmente ejecutada según especificaciones de Proyecto, con el mismo criterio que el soporte base.
Criterio de valoración económica: El precio incluye la protección de los elementos del entorno que puedan verse afectados durante los trabajos y la resolución de puntos singulares.

| Código | Ud | Descripción | Rendimiento | Precio | Importe |
|---|---|---|---|---|---|
| mt27tec010 | kg | Cal. (material) | 0.600 | 1431.58 | 858.95 |
| mt27wav010 | kg | Silicona. (material) | 0.100 | 17894.77 | 1789.48 |
| op00tal020 |  | Taladro con batidora. | 1.000 | 0.00 | 0.00 |
| mo038 | h | Maestro pintor. (mano de obra) | 0.105 | 13844.46 | 1453.67 |
| mo076 | h | Ayudante pintor. (mano de obra) | 0.105 | 10324.57 | 1084.08 |
| % | % | Herramienta menor | 2 % | 5186.18 | 103.72 |
|  |  | Costes directos |  |  | 5289.90 |
