# Tratamiento fungicida sobre paramento de yeso

- Propiedad del archivo: CYPE INGENIEROS, S.A.
- Formato: FIEBDC-3/2002
- Ámbito geográfico: Colombia
- Divisa: COP
- Costes indirectos: 3.00 %
- Gastos generales: 13.00 %
- Beneficio industrial: 6.00 %
- IVA: 16.00 %

## R Revestimientos

### RL Tratamientos superficiales de protección

#### RLF Fungicidas

**RLF010** m² Tratamiento fungicida sobre paramento de yeso.
Tratamiento fungicida con carácter preventivo sobre paramento de yeso, mediante la aplicación, con brocha, rodillo o pistola de baja presión, de una capa de imprimación fungicida para la eliminación de mohos, hongos y algas, diluida en agua del 20 al 30%, con 0,15 l/m² de consumo medio. Incluso protección de las superficies contiguas y limpieza final.
Incluye: Protección de las superficies contiguas. Aplicación del producto fungicida. Limpieza final.
Criterio de medición de proyecto: Superficie medida según documentación gráfica de Proyecto.
Criterio de medición de obra: Se medirá la superficie realmente ejecutada según especificaciones de Proyecto.

| Código | Ud | Descripción | Rendimiento | Precio | Importe |
|---|---|---|---|---|---|
| mt08lim060 | l | Imprimación fungicida para la eliminación de mohos, hongos y algas, de aplicación en fachadas y paramentos interiores. (material) | 0.120 | 30208.55 | 3625.03 |
| mo039 | h | Oficial 1ª revocador. (mano de obra) | 0.162 | 25476.92 | 4127.26 |
| mo079 | h | Ayudante revocador. (mano de obra) | 0.125 | 19044.65 | 2380.58 |
| % | % | Herramienta menor | 2 % | 10132.87 | 202.66 |
|  |  | Costes directos |  |  | 10335.53 |
