# Pintura acrílica al agua en suelos de pistas de tenis

- Propiedad del archivo: CYPE INGENIEROS, S.A.
- Formato: FIEBDC-3/2002
- Ámbito geográfico: Colombia
- Costes indirectos: 3.00 %
- Gastos generales: 13.00 %
- Beneficio industrial: 6.00 %
- IVA: 16.00 %

## R Revestimientos

### RO Pinturas para uso específico

#### ROD Uso deportivo

**ROD020** m² Pintura acrílica al agua en suelos de pistas de tenis, mano de fondo con pintura plástica para exterior, a base de copolímeros acrílicos en emulsión acuosa y pigmentos de alta durabilidad, color verde, diluida con un 30% de agua, y una mano de acabado con el mismo producto sin diluir (rendimiento: 0,17 l/m² cada mano).
Formación en pistas de tenis de capa de acabado con pintura plástica, mediante la aplicación de una mano de fondo con pintura plástica para exterior, a base de copolímeros acrílicos en emulsión acuosa y pigmentos de alta durabilidad, color verde, acabado mate, textura lisa, aplicada con brocha, rodillo o pistola, diluida con un 30% de agua, y una mano de acabado con el mismo producto sin diluir (rendimiento: 0,17 l/m² cada mano). Incluso parte proporcional de preparación de la capa base y limpieza.
Incluye: Preparación y limpieza de la superficie soporte. Aplicación de la mano de fondo. Aplicación de dos manos de acabado.
Criterio de medición de proyecto: Superficie medida según documentación gráfica de Proyecto, con el mismo criterio que el soporte base.
Criterio de medición de obra: Se medirá la superficie realmente ejecutada según especificaciones de Proyecto, con el mismo criterio que el soporte base.

| Código | Ud | Descripción | Rendimiento | Precio | Importe |
|---|---|---|---|---|---|
| mt27pir500h | l | Pintura plástica para exterior, a base de copolímeros acrílicos en emulsión acuosa y pigmentos de alta durabilidad, color verde, acabado mate, textura lisa, aplicada con brocha, rodillo o pistola. (material) | 0.340 | 6.59 | 2.24 |
| op00tal020 |  | Taladro con batidora. | 1.000 | 0.00 | 0.00 |
| mo038 | h | Maestro pintor. (mano de obra) | 0.184 | 3.07 | 0.56 |
| mo076 | h | Ayudante pintor. (mano de obra) | 0.184 | 2.26 | 0.42 |
| % | % | Herramienta menor | 2 % | 3.22 | 0.06 |
|  |  | Costes directos |  |  | 3.28 |
