# Contrapiso de concreto, confeccionado en obra con triturado de 12 a 20 mm de diámetro, de 8 cm de espesor

- Propiedad del archivo: CYPE INGENIEROS, S.A.
- Formato: FIEBDC-3/2002
- Ámbito geográfico: Colombia
- Costes indirectos: 3.00 %
- Gastos generales: 13.00 %
- Beneficio industrial: 6.00 %
- IVA: 16.00 %

## R Revestimientos

### RS Suelos y pisos

#### RSB Contrapisos y grandes recrecidos

**RSB016** m² Contrapiso de concreto, confeccionado en obra con triturado de 12 a 20 mm de diámetro, de 8 cm de espesor.
Formación de base de concreto, confeccionado en obra con triturado de 12 a 20 mm de diámetro, de 8 cm de espesor, para su posterior uso como soporte de piso.
Incluye: Replanteo y marcado de niveles. Preparación de las juntas perimetrales de dilatación. Puesta en obra del concreto. Formación de juntas de retracción. Curado.
Criterio de medición de proyecto: Superficie medida según documentación gráfica de Proyecto.
Criterio de medición de obra: Se medirá la superficie realmente ejecutada según especificaciones de Proyecto, sin deducir la superficie ocupada por las columnas situados dentro de su perímetro.

| Código | Ud | Descripción | Rendimiento | Precio | Importe |
|---|---|---|---|---|---|
| mt08aaa010a | m³ | Agua. (material) | 0.020 | 0.85 | 0.02 |
| mt01arg000 | t | Arena cribada para concretos preparados en obra. (material) | 0.071 | 7.18 | 0.51 |
| mt08cem000 | kg | Cemento en sacos, para concreto preparado en obra. (material) | 22.000 | 0.10 | 2.20 |
| mt08var110 | m³ | Triturado de 12 a 20 mm de diámetro. (material) | 0.067 | 16.73 | 1.12 |
| mo019 | h | Oficial 1ª de obra blanca. (mano de obra) | 0.246 | 4.41 | 1.08 |
| mo110 | h | Ayudante entendido. (mano de obra) | 0.246 | 2.94 | 0.72 |
| % | % | Costes directos complementarios | 2 % | 5.65 | 0.11 |
|  |  | Costes directos |  |  | 5.76 |
