# Contrapiso interior de mortero autonivelante fluido

- Propiedad del archivo: CYPE INGENIEROS, S.A.
- Formato: FIEBDC-3/2002
- Ámbito geográfico: Colombia
- Costes indirectos: 3.00 %
- Gastos generales: 13.00 %
- Beneficio industrial: 6.00 %
- IVA: 16.00 %

## R Revestimientos

### RS Suelos y pisos

#### RSB Contrapisos y grandes recrecidos

**RSB021** m² Contrapiso interior de mortero autonivelante fluido, de cemento, Mastertop 560 Fluid "BASF Construction Chemical", de 40 mm de espesor, vertido con mezcladora-bombeadora, sobre lámina de aislamiento para formación de suelo flotante.
Formación de contrapiso interior, con mortero autonivelante fluido, de cemento, Mastertop 560 Fluid "BASF Construction Chemical", de 40 mm de espesor, vertido con mezcladora-bombeadora, sobre lámina de aislamiento para formación de suelo flotante. Incluso parte proporcional de replanteo y marcado de los niveles de acabado mediante la utilización de indicadores de nivel, colocación de banda de panel rígido de poliestireno expandido de 10 mm de espesor en el perímetro, rodeando los elementos verticales y en las juntas estructurales, regleado del mortero después del vertido para lograr el asentamiento del mismo y la eliminación de las burbujas de aire que pudiera haber, formación de juntas de retracción y curado.
Incluye: Replanteo y marcado de niveles. Preparación de las juntas perimetrales de dilatación. Extendido del mortero mediante bombeo. Regleado del mortero. Formación de juntas de retracción. Curado del mortero.
Criterio de medición de proyecto: Superficie medida según documentación gráfica de Proyecto.
Criterio de medición de obra: Se medirá la superficie realmente ejecutada según especificaciones de Proyecto, sin deducir la superficie ocupada por las columnas situados dentro de su perímetro.

| Código | Ud | Descripción | Rendimiento | Precio | Importe |
|---|---|---|---|---|---|
| mt09bnc250a | kg | Mortero autonivelante fluido, Mastertop 560 Fluid "BASF Construction Chemical", a base de cemento, con resistencia a compresión de 40 N/mm², resistencia a flexión de 6 N/mm², para la nivelación o regularización de soportes de concreto. (material) | 80.000 | 1.04 | 83.20 |
| mt16pea020a | m² | Panel rígido de poliestireno expandido, mecanizado lateral recto, de 10 mm de espesor, resistencia térmica 0,25 m²K/W, conductividad térmica 0,036 W/(mK), para junta de contracción. (material) | 0.100 | 1.14 | 0.11 |
| mq06pym020 | h | Mezcladora-bombeadora para morteros autonivelantes. (maquinaria) | 0.139 | 7.80 | 1.08 |
| mo030 | h | Oficial 1ª aplicador de mortero autonivelante. (mano de obra) | 0.149 | 4.41 | 0.66 |
| mo067 | h | Ayudante aplicador de mortero autonivelante. (mano de obra) | 0.149 | 3.00 | 0.45 |
| % | % | Costes directos complementarios | 2 % | 85.50 | 1.71 |
|  |  | Costes directos |  |  | 87.21 |
