# Guardaescoba metálico

- Propiedad del archivo: CYPE INGENIEROS, S.A.
- Formato: FIEBDC-3/2002
- Ámbito geográfico: Colombia
- Divisa: COP
- Costes indirectos: 3.00 %
- Gastos generales: 13.00 %
- Beneficio industrial: 6.00 %
- IVA: 16.00 %

## R Revestimientos

### RS Pisos

#### RSD Complementos para pisos

**RSD010** m Guardaescoba metálico.
Guardaescoba liso de acero inoxidable, de 60 mm de altura, fijado con adhesivo. Incluso preparación y regularización de la superficie soporte, cortes, resolución de esquinas, uniones y encuentros, y limpieza final.
Incluye: Limpieza y preparación de la superficie soporte. Replanteo. Corte del guardaescoba. Colocación y fijación del guardaescoba.
Criterio de medición de proyecto: Longitud medida según documentación gráfica de Proyecto, sin incluir huecos de puertas. No se ha incrementado la medición por roturas y recortes, ya que en la descomposición se ha considerado un 5% más de piezas.
Criterio de medición de obra: Se medirá la longitud realmente ejecutada según especificaciones de Proyecto.

| Código | Ud | Descripción | Rendimiento | Precio | Importe |
|---|---|---|---|---|---|
| mt47adc110a | kg | Adhesivo especial de poliuretano bicomponente. (material) | 0.060 | 11766.53 | 705.99 |
| mt18rpp020a | m | Guardaescoba liso de acero inoxidable, de 60 mm de altura, incluso piezas para uniones, resolución de ángulos y terminaciones. (material) | 1.050 | 54498.65 | 57223.58 |
| mo023 | h | Oficial 1ª colocador de pisos. (mano de obra) | 0.161 | 23384.58 | 3764.92 |
| % | % | Herramienta menor | 2 % | 61694.49 | 1233.89 |
|  |  | Costes directos |  |  | 62928.38 |
