# Guardaescoba de concreto polímero

- Propiedad del archivo: CYPE INGENIEROS, S.A.
- Formato: FIEBDC-3/2002
- Ámbito geográfico: Colombia
- Divisa: COP
- Costes indirectos: 3.00 %
- Gastos generales: 13.00 %
- Beneficio industrial: 6.00 %
- IVA: 16.00 %

## R Revestimientos

### RS Pisos

#### RSD Complementos para pisos

**RSD020** m Guardaescoba de concreto polímero, de 143x7 mm, acabado brillo, recibido con adhesivo cementoso flexible y de gran adherencia, C2 S2. Rejuntado con masilla de poliuretano impermeable, dejando una separación de 5 mm.
Guardaescoba de concreto polímero, de 143x7 mm, acabado brillo, formado por arena de mármol y resina de poliéster, recibido con adhesivo cementoso flexible y de gran adherencia, C2 S2 y rejuntado con masilla de poliuretano impermeable, dejando una separación de 5 mm. Incluso preparación y regularización de la superficie soporte, cortes, resolución de esquinas, uniones y encuentros, y limpieza final.
Incluye: Replanteo de las piezas. Corte de las piezas y formación de encajes en esquinas y rincones. Colocación del guardaescoba. Rejuntado.
Criterio de medición de proyecto: Longitud medida según documentación gráfica de Proyecto, sin incluir huecos de puertas. No se ha incrementado la medición por roturas y recortes, ya que en la descomposición se ha considerado un 5% más de piezas.
Criterio de medición de obra: Se medirá la longitud realmente ejecutada según especificaciones de Proyecto.

| Código | Ud | Descripción | Rendimiento | Precio | Importe |
|---|---|---|---|---|---|
| mt20wwa040 | kg | Adhesivo cementoso flexible y de gran adherencia, C2 S2. (material) | 0.100 | 1183.89 | 118.39 |
| mt18rpp100e | m | Guardaescoba de concreto polímero, de 143x7 mm, acabado brillo, formado por arena de mármol y resina de poliéster. (material) | 1.050 | 28058.24 | 29461.15 |
| mt20wwa035 | Ud | Bote de imprimación para masillas (250 cm³). (material) | 0.010 | 12667.64 | 126.68 |
| mt20wwa030 | Ud | Bote de masilla de poliuretano impermeable (310 cm³). (material) | 0.020 | 17332.18 | 346.64 |
| mo023 | h | Oficial 1ª colocador de pisos. (mano de obra) | 0.201 | 13844.46 | 2782.74 |
| % | % | Herramienta menor | 2 % | 32835.60 | 656.71 |
|  |  | Costes directos |  |  | 33492.31 |
