# Soporte de piso flotante y disco de compensación, de plástico, de 2 mm de altura, sobre losa, para la posterior colocación del piso (no incluido en este precio)

- Propiedad del archivo: CYPE INGENIEROS, S.A.
- Formato: FIEBDC-3/2002
- Ámbito geográfico: Colombia
- Divisa: COP
- Costes indirectos: 3.00 %
- Gastos generales: 13.00 %
- Beneficio industrial: 6.00 %
- IVA: 16.00 %

## R Revestimientos

### RS Pisos

#### RSE Técnicos

**RSE210** Ud Soporte de piso flotante y disco de compensación, de plástico, de 2 mm de altura, sobre losa, para la posterior colocación del piso (no incluido en este precio).
Soporte de piso flotante y disco de compensación, de plástico, de 2 mm de altura y 180 mm de diámetro, sobre losa, para la posterior colocación del piso (no incluido en este precio). Incluso replanteo.
Incluye: Replanteo. Colocación del soporte.
Criterio de medición de proyecto: Número de unidades previstas, según documentación gráfica de Proyecto.
Criterio de medición de obra: Se medirá el número de unidades realmente ejecutadas según especificaciones de Proyecto.

| Código | Ud | Descripción | Rendimiento | Precio | Importe |
|---|---|---|---|---|---|
| mt18jrs725a | Ud | Soporte de piso flotante y disco de compensación, de plástico, de 2 mm de altura y 180 mm de diámetro. (material) | 1.000 | 2319.71 | 2319.71 |
| mo011 | h | Oficial 1ª montador. (mano de obra) | 0.134 | 14232.90 | 1907.21 |
| mo080 | h | Ayudante montador. (mano de obra) | 0.134 | 10324.57 | 1383.49 |
| % | % | Herramienta menor | 2 % | 5610.41 | 112.21 |
|  |  | Costes directos |  |  | 5722.62 |
