# Saneado de zona a reparar en piso de concreto

- Propiedad del archivo: CYPE INGENIEROS, S.A.
- Formato: FIEBDC-3/2002
- Ámbito geográfico: Colombia
- Divisa: COP
- Costes indirectos: 3.00 %
- Gastos generales: 13.00 %
- Beneficio industrial: 6.00 %
- IVA: 16.00 %

## R Revestimientos

### RS Pisos

#### RSK Preparación de la superficie

**RSK055** m² Saneado de zona a reparar en piso de concreto.
Preparación de la zona a reparar en piso de concreto mediante la realización de un cajeado perimetral efectuando un corte con sierra mecánica, con un ancho de 25 a 50 mm y 20 mm de profundidad mínimos; picado con martillo neumático y saneado del área delimitada en una profundidad de 20 mm, hasta que quede expuesto el concreto sano; eliminación de los restos generados; fresado de la superficie resultante hasta obtener una superficie porosa con una rugosidad mayor de 5 mm; eliminación del material sobrante, limpieza del piso, retirada y acopio de los restos generados y limpieza final.
Incluye: Delimitación de la zona a reparar. Aserrado perimetral. Picado y saneado. Eliminación de los restos generados. Fresado de la superficie. Eliminación, acopio y retirada de restos. Limpieza final.
Criterio de medición de proyecto: Superficie medida según documentación gráfica de Proyecto.
Criterio de medición de obra: Se medirá la superficie realmente ejecutada según especificaciones de Proyecto.

| Código | Ud | Descripción | Rendimiento | Precio | Importe |
|---|---|---|---|---|---|
| mq06cor020 | h | Equipo para corte de juntas en soleras de concreto. (maquinaria) | 0.348 | 26852.52 | 9344.68 |
| mq06fre010 | h | Equipo de fresado manual para piso de concreto, con sistema de aspiración. (maquinaria) | 0.174 | 15970.18 | 2778.81 |
| mq05mai030 | h | Martillo neumático. (maquinaria) | 0.232 | 11532.45 | 2675.53 |
| mq05pdm110 | h | Compresor portátil diesel media presión 10 m³/min. (maquinaria) | 0.116 | 19559.94 | 2268.95 |
| mq08gel010k | h | Grupo electrógeno insonorizado, trifásico, de 45 kVA de potencia. (maquinaria) | 0.174 | 13584.54 | 2363.71 |
| mo020 | h | Oficial 1ª obra blanca. (mano de obra) | 0.201 | 25476.92 | 5120.86 |
| mo112 | h | Ayudante entendido. (mano de obra) | 0.804 | 18648.96 | 14993.76 |
| mo113 | h | Peón de obra blanca. (mano de obra) | 0.536 | 18348.75 | 9834.93 |
| % | % | Herramienta menor | 2 % | 49381.23 | 987.62 |
|  |  | Costes directos |  |  | 50368.85 |
