# Piso continuo para interiores realizado mediante la aplicación de recubrimiento liso para superficies decorativas, sobre piso interior de concreto (no incluido en este precio)

- Propiedad del archivo: CYPE INGENIEROS, S.A.
- Formato: FIEBDC-3/2002
- Ámbito geográfico: Colombia
- Costes indirectos: 3.00 %
- Gastos generales: 13.00 %
- Beneficio industrial: 6.00 %
- IVA: 16.00 %

## R Revestimientos

### RS Pisos

#### RSN Continuos de concreto

**RSN010** m² Piso continuo para interiores realizado mediante la aplicación de recubrimiento liso para superficies decorativas, sobre piso interior de concreto (no incluido en este precio).
Formación de piso continuo liso para interiores formado por un sistema epoxídico bicomponente, libre de disolventes, pigmentado y con agregados minerales, obtenido por la aplicación sucesiva de dos capas de pintura bicomponente a base de resinas epoxi, de alta adherencia a soportes hidráulicos, extendidas a mano mediante rastras de goma o rodillo, abrasión Taber en seco < 0,2 g y rendimiento aproximado de 0,3 kg/m² por capa; espolvoreo a saturación de flakes (partículas laminadas, con forma de copos o escamas), de PVA (polivinilacetato), con un rendimiento aproximado de 0,5 kg/m²; barrido y/o aspirado de PVA excedente; y capa de sellado con pintura bicomponente incolora a base de resinas epoxi, extendida a mano mediante rodillo, con un rendimiento aproximado de 0,5 kg/m², con un espesor total aproximado de 0,3 mm, sobre piso interior de concreto fratasado mecánicamente (no incluido en este precio).
Incluye: Limpieza y preparación del soporte. Replanteo de las juntas y paños de trabajo. Aplicación de la capa de imprimación. Aplicación de la capa de mortero. Aplicación de la capa de sellado. Limpieza final de la superficie acabada.
Criterio de medición de proyecto: Superficie medida según documentación gráfica de Proyecto.
Criterio de medición de obra: Se medirá la superficie realmente ejecutada según especificaciones de Proyecto.

| Código | Ud | Descripción | Rendimiento | Precio | Importe |
|---|---|---|---|---|---|
| mt47adc160a | kg | Pintura bicomponente a base de resinas epoxi. (material) | 0.600 | 4.12 | 2.47 |
| mt47adc190a | kg | Flakes (partículas laminadas, con forma de copos o escamas), de PVA (polivinilacetato). (material) | 0.500 | 4.63 | 2.32 |
| mt47adc200a | kg | Pintura bicomponente incolora a base de resinas epoxi. (material) | 0.500 | 6.09 | 3.05 |
| mo020 | h | Oficial 1ª obra blanca. (mano de obra) | 0.362 | 3.07 | 1.11 |
| mo077 | h | Ayudante de obra blanca. (mano de obra) | 0.426 | 2.26 | 0.96 |
| mo113 | h | Peón de obra blanca. (mano de obra) | 0.426 | 2.17 | 0.92 |
| % | % | Herramienta menor | 2 % | 10.83 | 0.22 |
|  |  | Costes directos |  |  | 11.05 |
