# Junta de construcción en piso continuo de concreto, con perfil hueco de PVC rígido, de sección triangular, de 80 mm de altura

- Propiedad del archivo: CYPE INGENIEROS, S.A.
- Formato: FIEBDC-3/2002
- Ámbito geográfico: Colombia
- Divisa: COP
- Costes indirectos: 3.00 %
- Gastos generales: 13.00 %
- Beneficio industrial: 6.00 %
- IVA: 16.00 %

## R Revestimientos

### RS Pisos

#### RSN Juntas en pisos continuos de concreto

**RSN120** m Junta de construcción en piso continuo de concreto, con perfil hueco de PVC rígido, de sección triangular, de 80 mm de altura.
Junta de construcción en piso continuo de concreto, con perfil hueco de PVC rígido, de sección triangular, de 80 mm de altura. Incluso chazos de plástico para su acoplamiento.
Incluye: Replanteo de la junta. Corte y colocación del perfil en el elemento a hormigonar. Ejecución de las uniones entre perfiles. Resolución de encuentros. Fijación y ajuste de los perfiles.
Criterio de medición de proyecto: Longitud medida según documentación gráfica de Proyecto.
Criterio de medición de obra: Se medirá la longitud realmente ejecutada según especificaciones de Proyecto.

| Código | Ud | Descripción | Rendimiento | Precio | Importe |
|---|---|---|---|---|---|
| mt18acc060b | m | Perfil hueco de PVC rígido, de sección triangular, de 80 mm de altura, para la formación de juntas en piso continuo de concreto; con chazos de plástico para su acoplamiento. (material) | 1.050 | 4427.76 | 4649.15 |
| mo020 | h | Oficial 1ª obra blanca. (mano de obra) | 0.134 | 13844.46 | 1855.16 |
| mo113 | h | Peón de obra blanca. (mano de obra) | 0.134 | 9932.90 | 1331.01 |
| % | % | Herramienta menor | 2 % | 7835.32 | 156.71 |
|  |  | Costes directos |  |  | 7992.03 |
