# Perfil de acero galvanizado, de 140 mm de altura, con pies de anclaje colocado como junta de construcción en piso continuo de concreto

- Propiedad del archivo: CYPE INGENIEROS, S.A.
- Formato: FIEBDC-3/2002
- Ámbito geográfico: Colombia
- Divisa: COP
- Costes indirectos: 3.00 %
- Gastos generales: 13.00 %
- Beneficio industrial: 6.00 %
- IVA: 16.00 %

## R Revestimientos

### RS Pisos

#### RSN Juntas en pisos continuos de concreto

**RSN120** m Perfil de acero galvanizado, de 140 mm de altura, con pies de anclaje colocado como junta de construcción en piso continuo de concreto.
Formación de junta de construcción en piso continuo de concreto, con perfil de acero galvanizado, de 140 mm de altura, con pies de anclaje, para la formación de juntas en piso continuo de concreto, de hasta 200 mm de espesor. Incluso parte proporcional de replanteo, cortes, uniones y elementos de fijación a la superficie soporte. Totalmente terminada y preparada para hormigonar.
Incluye: Replanteo de la junta. Colocación del perfil en el elemento a hormigonar. Ejecución de las uniones entre perfiles. Resolución de encuentros. Fijación y ajuste de los perfiles.
Criterio de medición de proyecto: Longitud medida según documentación gráfica de Proyecto.
Criterio de medición de obra: Se medirá la longitud realmente ejecutada según especificaciones de Proyecto.

| Código | Ud | Descripción | Rendimiento | Precio | Importe |
|---|---|---|---|---|---|
| mt18wwe010d | m | Perfil de acero galvanizado, de 140 mm de altura, con pies de anclaje, para la formación de juntas en piso continuo de concreto, de hasta 200 mm de espesor. Incluso parte proporcional de elementos de fijación. (material) | 1.050 | 21261.96 | 22325.06 |
| mo020 | h | Oficial 1ª obra blanca. (mano de obra) | 0.066 | 16464.20 | 1086.64 |
| mo113 | h | Peón de obra blanca. (mano de obra) | 0.066 | 11634.50 | 767.88 |
| % | % | Herramienta menor | 2 % | 24179.58 | 483.59 |
|  |  | Costes directos |  |  | 24663.17 |
