# Sistema de transferencia de cargas

- Propiedad del archivo: CYPE INGENIEROS, S.A.
- Formato: FIEBDC-3/2002
- Ámbito geográfico: Colombia
- Divisa: COP
- Costes indirectos: 3.00 %
- Gastos generales: 13.00 %
- Beneficio industrial: 6.00 %
- IVA: 16.00 %

## R Revestimientos

### RS Pisos

#### RSN Juntas en pisos continuos de concreto

**RSN125** m Sistema de transferencia de cargas, compuesto por una vaina de polipropileno reciclado, de 22,40 mm de diámetro y 225 mm de longitud, cuya base reutilizable se fija al encofrado y un conector deslizante de acero, de sección circular, que se inserta en la vaina, colocado como junta de construcción en piso continuo de concreto.
Formación de junta de construcción en piso continuo de concreto, con sistema de transferencia de cargas, compuesto por una vaina de polipropileno reciclado, de 22,40 mm de diámetro y 225 mm de longitud, cuya base reutilizable se fija al encofrado y un conector deslizante de acero, de sección circular, que se inserta en la vaina, para su uso en juntas de construcción y de dilatación en pisos continuos de concreto. Incluso parte proporcional de replanteo y elementos de fijación al encofrado. Totalmente terminada y preparada para hormigonar.
Incluye: Replanteo y fijación de las bases al encofrado. Encaje de las vainas a las bases. Colocación de los conectores dentro de las vainas, una vez hormigonada y desencofrada la junta.
Criterio de medición de proyecto: Longitud medida según documentación gráfica de Proyecto.
Criterio de medición de obra: Se medirá la longitud realmente ejecutada según especificaciones de Proyecto.

| Código | Ud | Descripción | Rendimiento | Precio | Importe |
|---|---|---|---|---|---|
| mt18wwe030p | Ud | Sistema de transferencia de cargas, compuesto por una vaina de polipropileno reciclado, de 22,4 mm de diámetro y 225 mm de longitud, cuya base reutilizable se fija al encofrado y un conector deslizante de acero, de sección circular, que se inserta en la vaina, para su uso en juntas de construcción y de dilatación en pisos continuos de concreto. (material) | 1.330 | 4192.81 | 5576.44 |
| mo020 | h | Oficial 1ª obra blanca. (mano de obra) | 0.106 | 16464.20 | 1745.21 |
| mo113 | h | Peón de obra blanca. (mano de obra) | 0.106 | 11634.50 | 1233.26 |
| % | % | Herramienta menor | 2 % | 8554.91 | 171.10 |
|  |  | Costes directos |  |  | 8726.01 |
