# Piso vinílico heterogéneo, en losetas

- Propiedad del archivo: CYPE INGENIEROS, S.A.
- Formato: FIEBDC-3/2002
- Ámbito geográfico: Colombia
- Divisa: COP
- Costes indirectos: 3.00 %
- Gastos generales: 13.00 %
- Beneficio industrial: 6.00 %
- IVA: 16.00 %

## R Revestimientos

### RS Pisos

#### RSS De caucho, de linóleo y vinílicos

**RSS041** m² Piso vinílico heterogéneo, en losetas.
Piso vinílico heterogéneo color a elegir, Clase 31: Comercial moderado, suministrado en losetas de 455x455x3 mm. Colocación en obra: con adhesivo, sobre capa fina de nivelación.
Criterio de valoración económica: El precio no incluye la capa fina de nivelación.
Incluye: Replanteo y recorte del piso. Aplicación del adhesivo. Colocación del piso. Resolución de encuentros y puntos singulares. Eliminación y limpieza del material sobrante. Limpieza final del piso.
Criterio de medición de proyecto: Superficie útil, medida según documentación gráfica de Proyecto, deduciendo los huecos de superficie mayor de 1 m².
Criterio de medición de obra: Se medirá la superficie realmente ejecutada según especificaciones de Proyecto, deduciendo los huecos de superficie mayor de 1 m².

| Código | Ud | Descripción | Rendimiento | Precio | Importe |
|---|---|---|---|---|---|
| mt18adq020d | kg | Adhesivo, a base de copolímeros acrílicos modificados en dispersión acuosa, sin disolventes, color beige, para aplicar en interiores, para el encolado de pisos de PVC, linóleo y moqueta. (material) | 0.375 | 10974.20 | 4115.33 |
| mt18pve010qdF | m² | Loseta heterogénea de PVC, para interior, color a elegir, de 455x455x3 mm, Clase 31: Comercial moderado según ISO 10874, bactericida, Euroclase B-s2, d0 de reacción al fuego. (material) | 1.050 | 32506.50 | 34131.83 |
| op00tra010 |  | Trazador de juntas. | 1.000 | 0.00 | 0.00 |
| op00cor040 |  | Cortadora de bordes. | 1.000 | 0.00 | 0.00 |
| mo026 | h | Oficial 1ª instalador de revestimientos flexibles. (mano de obra) | 0.322 | 25476.92 | 8203.57 |
| mo064 | h | Ayudante instalador de revestimientos flexibles. (mano de obra) | 0.161 | 19044.65 | 3066.19 |
| % | % | Herramienta menor | 2 % | 49516.92 | 990.34 |
|  |  | Costes directos |  |  | 50507.26 |
