# Guardaescoba de PVC con espuma, de 60 mm de altura, fijado con adhesivo

- Propiedad del archivo: CYPE INGENIEROS, S.A.
- Formato: FIEBDC-3/2002
- Ámbito geográfico: Colombia
- Divisa: COP
- Costes indirectos: 3.00 %
- Gastos generales: 13.00 %
- Beneficio industrial: 6.00 %
- IVA: 16.00 %

## R Revestimientos

### RS Pisos

#### RST Textiles (moquetas)

**RST100** m Guardaescoba de PVC con espuma, de 60 mm de altura, fijado con adhesivo.
Guardaescoba de PVC con espuma, de 60 mm de altura, color. Incluso limpieza y preparación de la superficie soporte, replanteo y fijación del guardaescoba con adhesivo.
Incluye: Limpieza y preparación de la superficie soporte. Replanteo. Corte, colocación y fijación del guardaescoba.
Criterio de medición de proyecto: Longitud medida según documentación gráfica de Proyecto, sin incluir huecos de puertas. No se ha incrementado la medición por roturas y recortes, ya que en la descomposición se ha considerado un 5% más de piezas.
Criterio de medición de obra: Se medirá la longitud realmente ejecutada según especificaciones de Proyecto.

| Código | Ud | Descripción | Rendimiento | Precio | Importe |
|---|---|---|---|---|---|
| mt18dww010 | kg | Adhesivo de contacto a base de resina acrílica en dispersión acuosa, para piso de goma, caucho, linóleo, PVC, moqueta y textil. (material) | 0.050 | 10939.16 | 546.96 |
| mt18rpv050b | m | Guardaescoba de PVC con espuma, de 60 mm de altura, color, suministrado en tramos de 2,5 m de longitud. (material) | 1.050 | 5919.46 | 6215.43 |
| mo027 | h | Oficial 1ª instalador de moquetas y revestimientos textiles. (mano de obra) | 0.067 | 13844.46 | 927.58 |
| % | % | Herramienta menor | 2 % | 7689.97 | 153.80 |
|  |  | Costes directos |  |  | 7843.77 |
