# Reparación de piso de concreto, con mortero

- Propiedad del archivo: CYPE INGENIEROS, S.A.
- Formato: FIEBDC-3/2002
- Ámbito geográfico: Colombia
- Divisa: COP
- Costes indirectos: 3.00 %
- Gastos generales: 13.00 %
- Beneficio industrial: 6.00 %
- IVA: 16.00 %

## R Revestimientos

### RS Pisos

#### RSY Reparaciones

**RSY010** m² Reparación de piso de concreto, con mortero.
Reparación de piso de concreto, con mortero reparador, modificado con polímeros, reforzado con fibras, de muy alta resistencia mecánica y retracción compensada, con una resistencia a compresión a 28 días mayor o igual a 50 N/mm² y un módulo de elasticidad mayor o igual a 20000 N/mm², Euroclase A1 de reacción al fuego, compuesto por cementos especiales, agregados seleccionados, aditivos y fibras, de 20 mm de espesor medio, previa aplicación de adhesivo de dos componentes, a base de resina epoxi y un endurecedor, como puente de unión.
Criterio de valoración económica: El precio no incluye la preparación del soporte.
Incluye: Aplicación del adhesivo. Preparación y aplicación del mortero. Curado.
Criterio de medición de proyecto: Superficie medida según documentación gráfica de Proyecto.
Criterio de medición de obra: Se medirá la superficie realmente ejecutada según especificaciones de Proyecto.

| Código | Ud | Descripción | Rendimiento | Precio | Importe |
|---|---|---|---|---|---|
| mt09rep032d | kg | Adhesivo de dos componentes, a base de resina epoxi y un endurecedor, para la correcta unión entre el concreto fresco y el concreto endurecido. (material) | 1.000 | 42290.19 | 42290.19 |
| mt28mrp010h | kg | Mortero reparador, modificado con polímeros, reforzado con fibras, de muy alta resistencia mecánica y retracción compensada, con una resistencia a compresión a 28 días mayor o igual a 50 N/mm² y un módulo de elasticidad mayor o igual a 20000 N/mm², Euroclase A1 de reacción al fuego, compuesto por cementos especiales, agregados seleccionados, aditivos y fibras, aplicado en espesores de hasta 50 mm en vertical sin encofrar y 100 mm en horizontal. (material) | 44.000 | 2342.64 | 103076.16 |
| mo020 | h | Oficial 1ª obra blanca. (mano de obra) | 0.828 | 25476.92 | 21094.89 |
| mo077 | h | Ayudante de obra blanca. (mano de obra) | 0.828 | 19044.65 | 15768.97 |
| mo113 | h | Peón de obra blanca. (mano de obra) | 0.414 | 18348.75 | 7596.38 |
| % | % | Herramienta menor | 2 % | 189826.59 | 3796.53 |
|  |  | Costes directos |  |  | 193623.12 |
