# Encerado de piso cerámico poroso ubicado en el interior, mediante la aplicación de una mano de cera de polietilenglicol

- Propiedad del archivo: CYPE INGENIEROS, S.A.
- Formato: FIEBDC-3/2002
- Ámbito geográfico: Colombia
- Divisa: COP
- Costes indirectos: 3.00 %
- Gastos generales: 13.00 %
- Beneficio industrial: 6.00 %
- IVA: 16.00 %

## R Revestimientos

### RS Pisos

#### RSY Reparaciones

**RSY021** m² Encerado de piso cerámico poroso ubicado en el interior, mediante la aplicación de una mano de cera de polietilenglicol.
Encerado de piso cerámico poroso ubicado en el interior, mediante la aplicación de una mano de cera de polietilenglicol, según las instrucciones y dosificaciones recomendadas por el fabricante, para la protección de la superficie cerámica, evitando la aparición de salitre e incrustaciones. Incluso limpieza previa del piso, con eliminación de partículas sueltas, sin incluir la limpieza de manchas de grasa, eflorescencias salinas e incrustaciones.
Incluye: Limpieza. Encerado del piso.
Criterio de medición de proyecto: Superficie medida según documentación gráfica de Proyecto.
Criterio de medición de obra: Se medirá la superficie realmente ejecutada según especificaciones de Proyecto.

| Código | Ud | Descripción | Rendimiento | Precio | Importe |
|---|---|---|---|---|---|
| mt08lim090d | kg | Cera de polietilenglicol, para encerado de suelos. (material) | 0.150 | 14713.29 | 2206.99 |
| mo112 | h | Ayudante entendido. (mano de obra) | 0.101 | 10101.54 | 1020.26 |
| mo113 | h | Peón de obra blanca. (mano de obra) | 0.067 | 9932.90 | 665.50 |
| % | % | Herramienta menor | 2 % | 3892.75 | 77.86 |
|  |  | Costes directos |  |  | 3970.61 |
