# Encerado de piso de piedra natural, mediante la aplicación de dos manos de cera natural de abeja

- Propiedad del archivo: CYPE INGENIEROS, S.A.
- Formato: FIEBDC-3/2002
- Ámbito geográfico: Colombia
- Divisa: COP
- Costes indirectos: 3.00 %
- Gastos generales: 13.00 %
- Beneficio industrial: 6.00 %
- IVA: 16.00 %

## R Revestimientos

### RS Pisos

#### RSY Reparaciones

**RSY031** m² Encerado de piso de piedra natural, mediante la aplicación de dos manos de cera natural de abeja.
Encerado de piso de piedra natural, mediante la aplicación de dos manos de cera natural de abeja, según las instrucciones y dosificaciones recomendadas por el fabricante, para la protección de la superficie de piedra natural, evitando la aparición de salitre e incrustaciones. Incluso limpieza previa del piso, con eliminación de partículas sueltas, sin incluir la limpieza de manchas de grasa, eflorescencias salinas e incrustaciones.
Incluye: Limpieza. Encerado del piso.
Criterio de medición de proyecto: Superficie medida según documentación gráfica de Proyecto.
Criterio de medición de obra: Se medirá la superficie realmente ejecutada según especificaciones de Proyecto.

| Código | Ud | Descripción | Rendimiento | Precio | Importe |
|---|---|---|---|---|---|
| mt08lim090a | kg | Cera natural de abeja, para encerado de suelos. (material) | 0.250 | 14274.94 | 3568.74 |
| mo112 | h | Ayudante entendido. (mano de obra) | 0.154 | 10101.54 | 1555.64 |
| mo113 | h | Peón de obra blanca. (mano de obra) | 0.067 | 9932.90 | 665.50 |
| % | % | Herramienta menor | 2 % | 5789.88 | 115.80 |
|  |  | Costes directos |  |  | 5905.68 |
