# Rejuntado de piso de terrazo con junta enrasada

- Propiedad del archivo: CYPE INGENIEROS, S.A.
- Formato: FIEBDC-3/2002
- Ámbito geográfico: Colombia
- Divisa: COP
- Costes indirectos: 3.00 %
- Gastos generales: 13.00 %
- Beneficio industrial: 6.00 %
- IVA: 16.00 %

## R Revestimientos

### RS Pisos

#### RSY Reparaciones

**RSY040** m² Rejuntado de piso de terrazo con junta enrasada, mediante mortero de juntas cementoso, CG1, para junta abierta (entre 3 y 15 mm), con la misma tonalidad de las piezas, previa eliminación del material de juntas existente con medios manuales.
Rejuntado de piso de terrazo con junta enrasada, mediante mortero de juntas cementoso, CG1, para junta abierta (entre 3 y 15 mm), con la misma tonalidad de las piezas. Incluso parte proporcional de eliminación del material de juntas existente con medios manuales, retirada del material disgregado con brocha o cepillo y soplado de las juntas con aire a presión previamente al rejuntado, eliminación del material sobrante, limpieza del piso, retirada y acopio de los restos generados.
Incluye: Vaciado y limpieza de las juntas. Fundido del material de rejuntado. Limpieza del piso. Retirada y acopio de los restos generados.
Criterio de medición de proyecto: Superficie medida según documentación gráfica de Proyecto.
Criterio de medición de obra: Se medirá la superficie realmente ejecutada según especificaciones de Proyecto.

| Código | Ud | Descripción | Rendimiento | Precio | Importe |
|---|---|---|---|---|---|
| mt09mcr060a | kg | Mortero de juntas cementoso, CG1, para junta abierta entre 3 y 15 mm. (material) | 0.300 | 1301.00 | 390.30 |
| mq08lch030 | h | Equipo de chorro de aire a presión. (maquinaria) | 0.060 | 5566.72 | 334.00 |
| mo077 | h | Ayudante de obra blanca. (mano de obra) | 0.330 | 12137.33 | 4005.32 |
| mo113 | h | Peón de obra blanca. (mano de obra) | 0.330 | 11634.50 | 3839.39 |
| % | % | Herramienta menor | 2 % | 8569.01 | 171.38 |
|  |  | Costes directos |  |  | 8740.39 |
