# Cielo raso continuo suspendido, situado a una altura menor de 4 m, liso con estructura metálica (12,5+12,5+27+27), formado por dos placas de yeso laminado A / - 1200 / longitud / 12,5 / borde afinado

- Propiedad del archivo: CYPE INGENIEROS, S.A.
- Formato: FIEBDC-3/2002
- Ámbito geográfico: Colombia
- Costes indirectos: 3.00 %
- Gastos generales: 13.00 %
- Beneficio industrial: 6.00 %
- IVA: 16.00 %

## R Revestimientos

### RT Cielos rasos

#### RTC Continuos, de placas de yeso laminado

**RTC015** m² Cielo raso continuo suspendido, situado a una altura menor de 4 m, liso con estructura metálica (12,5+12,5+27+27), formado por dos placas de yeso laminado A / - 1200 / longitud / 12,5 / borde afinado.
Suministro y montaje de cielo raso continuo suspendido, situado a una altura menor de 4 m, liso (12,5+12,5+27+27), formado por dos placas de yeso laminado A / - 1200 / longitud / 12,5 / borde afinado, atornilladas a una estructura metálica de acero galvanizado de maestras primarias 60/27 mm separadas cada 1000 mm entre ejes y suspendidas de la losa o elemento soporte mediante cuelgues combinados cada 800 mm, y maestras secundarias fijadas perpendicularmente a los perfiles primarios mediante caballetes y colocadas con una modulación máxima de 400 mm entre ejes, incluso parte proporcional de fijaciones, tornillería, resolución del perímetro y puntos singulares, pasta de juntas, cinta de juntas y accesorios de montaje. Totalmente terminado y listo para imprimar y revestir.
Incluye: Replanteo de los ejes de la estructura metálica. Nivelación y fijación del perfil en U en el perímetro y colocación de la banda acústica de dilatación. Señalización de los puntos de anclaje a la losa o elemento soporte. Nivelación y suspensión de los perfiles primarios y secundarios de la estructura. Atornillado y colocación de las placas. Tratamiento de juntas.
Criterio de medición de proyecto: Superficie medida entre paramentos, según documentación gráfica de Proyecto, sin descontar huecos para instalaciones.
Criterio de medición de obra: Se medirá la superficie realmente ejecutada según especificaciones de Proyecto, sin deducir los huecos de superficie menor de 1 m².

| Código | Ud | Descripción | Rendimiento | Precio | Importe |
|---|---|---|---|---|---|
| mt12psg160a | m | Perfil de acero galvanizado, en U, de 30 mm. (material) | 0.400 | 1.11 | 0.44 |
| mt12psg220 | Ud | Fijación compuesta por chazo y tornillo 5x27. (material) | 2.300 | 0.06 | 0.14 |
| mt12psg210a | Ud | Cuelgue para cielos rasos suspendidos. (material) | 1.500 | 0.70 | 1.05 |
| mt12psg210b | Ud | Seguro para la fijación del cuelgue, en cielos rasos suspendidos. (material) | 1.500 | 0.12 | 0.18 |
| mt12psg210c | Ud | Conexión superior para fijar la varilla al cuelgue, en cielos rasos suspendidos. (material) | 1.500 | 0.86 | 1.29 |
| mt12psg190 | Ud | Varilla de cuelgue. (material) | 1.500 | 0.86 | 1.29 |
| mt12psg050c | m | Maestra 60/27 de lámina de acero galvanizado, de ancho 60 mm. (material) | 3.200 | 1.27 | 4.06 |
| mt12psg215b | Ud | Conector para maestra 60/27. (material) | 0.600 | 0.80 | 0.48 |
| mt12psg215a | Ud | Caballete para maestra 60/27. (material) | 2.300 | 0.26 | 0.60 |
| mt12psg010a | m² | Placa de yeso laminado A / - 1200 / longitud / 12,5 / borde afinado. (material) | 2.060 | 3.90 | 8.03 |
| mt12psg081b | Ud | Tornillo autoperforante 3,5x25 mm. (material) | 9.000 | 0.01 | 0.09 |
| mt12psg081d | Ud | Tornillo autoperforante 3,5x45 mm. (material) | 17.000 | 0.01 | 0.17 |
| mt12psg041b | m | Banda acústica de dilatación de 50 mm de anchura. (material) | 0.400 | 0.23 | 0.09 |
| mt12psg030a | kg | Pasta para juntas. (material) | 0.500 | 1.11 | 0.56 |
| mt12psg030a | kg | Pasta para juntas. | 0.600 | 1.11 | 0.67 |
| mt12psg040a | m | Cinta de juntas. (material) | 0.450 | 0.03 | 0.01 |
| op00fre010 |  | Fresadora. | 1.000 | 0.00 | 0.00 |
| op00ato010 |  | Atornillador. | 1.000 | 0.00 | 0.00 |
| mo015 | h | Oficial 1ª montador de falsos techos. (mano de obra) | 0.413 | 4.21 | 1.74 |
| mo082 | h | Ayudante montador de falsos techos. (mano de obra) | 0.142 | 3.00 | 0.43 |
| % | % | Costes directos complementarios | 2 % | 21.32 | 0.43 |
|  |  | Costes directos |  |  | 21.75 |
