# Trampilla de registro

- Propiedad del archivo: CYPE INGENIEROS, S.A.
- Formato: FIEBDC-3/2002
- Ámbito geográfico: Colombia
- Divisa: COP
- Costes indirectos: 3.00 %
- Gastos generales: 13.00 %
- Beneficio industrial: 6.00 %
- IVA: 16.00 %

## R Revestimientos

### RT Cielos rasos

#### RTC Continuos, de placas de yeso laminado

**RTC019** Ud Trampilla de registro, Alutramp "PLACO", de 400x400 mm, formada por marco de aluminio y puerta de placa de yeso laminado con baja absorción superficial de agua, Placomarine PPM 13, para cielo raso continuo de placas de yeso laminado. Incluso accesorios de montaje.
Trampilla de registro, Alutramp "PLACO", de 400x400 mm, formada por marco de aluminio y puerta de placa de yeso laminado con baja absorción superficial de agua, Placomarine PPM 13, para cielo raso continuo de placas de yeso laminado. Incluso accesorios de montaje.
Incluye: Marcado y corte de la placa de yeso laminado. Colocación del marco. Colocación y atornillado de la puerta. Resolución de encuentros y puntos singulares.
Criterio de medición de proyecto: Número de unidades previstas, según documentación gráfica de Proyecto.
Criterio de medición de obra: Se medirá el número de unidades realmente colocadas según especificaciones de Proyecto.

| Código | Ud | Descripción | Rendimiento | Precio | Importe |
|---|---|---|---|---|---|
| mt12plk070a | Ud | Trampilla de registro, Alutramp "PLACO", de 400x400 mm, formada por marco de aluminio y puerta de placa de yeso laminado con baja absorción superficial de agua, Placomarine PPM 13. (material) | 1.000 | 47275.18 | 47275.18 |
| op00fre010 |  | Fresadora. | 0.100 | 0.00 | 0.00 |
| op00ato010 |  | Atornillador. | 0.050 | 0.00 | 0.00 |
| mo015 | h | Oficial 1ª montador de falsos techos. (mano de obra) | 0.523 | 14232.90 | 7443.81 |
| mo082 | h | Ayudante montador de falsos techos. (mano de obra) | 0.262 | 10324.57 | 2705.04 |
| % | % | Herramienta menor | 2 % | 57424.03 | 1148.48 |
|  |  | Costes directos |  |  | 58572.51 |
