# Trampilla de registro de acero, Revo 13 GKFI, sistema D171 "KNAUF", de 500x500 mm, para cielo raso continuo de placas de yeso laminado

- Propiedad del archivo: CYPE INGENIEROS, S.A.
- Formato: FIEBDC-3/2002
- Ámbito geográfico: Colombia
- Divisa: COP
- Costes indirectos: 3.00 %
- Gastos generales: 13.00 %
- Beneficio industrial: 6.00 %
- IVA: 16.00 %

## R Revestimientos

### RT Cielos rasos

#### RTC Continuos, de placas de yeso laminado

**RTC021** Ud Trampilla de registro de acero, Revo 13 GKFI, sistema D171 "KNAUF", de 500x500 mm, para cielo raso continuo de placas de yeso laminado.
Trampilla de registro de acero, Revo 13 GKFI, sistema D171 "KNAUF", de 500x500 mm, formada por marco, puerta, cierre y brazo de seguridad, para cielo raso continuo de placas de yeso laminado. Incluso accesorios de montaje.
Incluye: Marcado y corte de la placa de yeso laminado. Colocación de la trampilla.
Criterio de medición de proyecto: Número de unidades previstas, según documentación gráfica de Proyecto.
Criterio de medición de obra: Se medirá el número de unidades realmente colocadas según especificaciones de Proyecto.
Criterio de valoración económica: El precio incluye la resolución de encuentros y puntos singulares.

| Código | Ud | Descripción | Rendimiento | Precio | Importe |
|---|---|---|---|---|---|
| mt12ppk060d | Ud | Trampilla de registro de acero, Revo 13 GKFI, sistema D171 "KNAUF", de 500x500 mm, formada por marco, puerta, cierre y brazo de seguridad. (material) | 1.000 | 111838.48 | 111838.48 |
| op00fre010 |  | Fresadora. | 0.100 | 0.00 | 0.00 |
| mo015 | h | Oficial 1ª montador de falsos techos. (mano de obra) | 0.388 | 20511.20 | 7958.35 |
| mo082 | h | Ayudante montador de falsos techos. (mano de obra) | 0.194 | 14628.70 | 2837.97 |
| % | % | Herramienta menor | 2 % | 122634.80 | 2452.70 |
|  |  | Costes directos |  |  | 125087.50 |
