# Cielo raso continuo, situado a una altura menor de 4 m, liso K112E "KNAUF" suspendido con estructura metálica (12,5+2,0+2+27+27), formado por una placa antirradiaciones RX 12,5+2,0 mm "KNAUF"

- Propiedad del archivo: CYPE INGENIEROS, S.A.
- Formato: FIEBDC-3/2002
- Ámbito geográfico: Colombia
- Costes indirectos: 3.00 %
- Gastos generales: 13.00 %
- Beneficio industrial: 6.00 %
- IVA: 16.00 %

## R Revestimientos

### RT Cielos rasos

#### RTC Continuos, de placas de yeso laminado

**RTC026** m² Cielo raso continuo, situado a una altura menor de 4 m, liso K112E "KNAUF" suspendido con estructura metálica (12,5+2,0+2+27+27), formado por una placa antirradiaciones RX 12,5+2,0 mm "KNAUF".
Suministro y montaje de cielo raso continuo, situado a una altura menor de 4 m, liso K112E "KNAUF" (12,5+2,0+2+27+27), formado por una placa antirradiaciones RX 12,5+2,0 mm "KNAUF" formada por una placa de yeso laminado F / - 625 / 2600 / 12,5, cortafuego, revestida por una de sus caras con una lámina de cartón y otra de plomo de 2 mm atornillada a una estructura metálica de acero galvanizado de maestras primarias 60/27 mm separadas cada 750 mm entre ejes y suspendidas de la losa o elemento soporte mediante anclajes directos cada 600 mm, y maestras secundarias fijadas perpendicularmente a las primarias mediante caballetes y colocadas con una modulación máxima de 312,5 mm entre ejes, incluso parte proporcional de fijaciones, tornillería, banda acústica bajo los perfiles perimetrales, pasta de juntas, cinta de plomo de 2 mm de espesor detrás de cada perfil secundario, cinta de juntas y accesorios de montaje. Totalmente terminado y listo para imprimar y revestir.
Incluye: Replanteo de los ejes de la estructura metálica. Nivelación y fijación del perfil UD en el perímetro y colocación de la banda acústica. Señalización de los puntos de anclaje a la losa o elemento soporte. Nivelación y suspensión de los perfiles primarios y secundarios de la estructura. Atornillado y colocación de las placas. Tratamiento de juntas.
Criterio de medición de proyecto: Superficie medida entre paramentos, según documentación gráfica de Proyecto, sin descontar huecos para instalaciones.
Criterio de medición de obra: Se medirá la superficie realmente ejecutada según especificaciones de Proyecto, sin deducir los huecos de superficie menor de 1 m².

| Código | Ud | Descripción | Rendimiento | Precio | Importe |
|---|---|---|---|---|---|
| mt12pfk012b | m | Perfil UD 28x27 de lámina de acero galvanizado, sistemas "KNAUF", espesor 0,6 mm. (material) | 0.400 | 0.87 | 0.35 |
| mt12ptk030 | Ud | Fijación "KNAUF" para concreto. (material) | 3.200 | 0.19 | 0.61 |
| mt12pek020e | Ud | Anclaje directo de 125 mm para maestra 60/27, "KNAUF". (material) | 2.400 | 0.74 | 1.78 |
| mt12ptk010ab | Ud | Tornillo LN "KNAUF" 3,5x11. (material) | 4.800 | 0.04 | 0.19 |
| mt12pfk011a | m | Maestra 60/27 "KNAUF" de lámina de acero galvanizado. (material) | 4.700 | 1.45 | 6.82 |
| mt12pek020k | Ud | Conector para maestra 60/27, "KNAUF". (material) | 1.000 | 0.43 | 0.43 |
| mt12pek020c | Ud | Caballete para maestra 60/27, "KNAUF". (material) | 4.600 | 0.53 | 2.44 |
| mt12ark020b | m | Cinta de plomo autoadhesiva antirradiaciones RX "KNAUF", de 50 mm de anchura y 2 mm de espesor. (material) | 3.700 | 11.87 | 43.92 |
| mt12ark010d | m² | Placa antirradiaciones RX 12,5+2,0 mm "KNAUF" formada por una placa de yeso laminado F / - 625 / 2600 / 12,5, cortafuego, revestida por una de sus caras con una lámina de cartón y otra de plomo de 2 mm. (material) | 1.020 | 172.15 | 175.59 |
| mt12ptk010cf | Ud | Tornillo autoperforante TN "KNAUF" 3,5x35. (material) | 37.000 | 0.01 | 0.37 |
| mt12pck020b | m | Banda acústica de dilatación "KNAUF" de 50 mm de anchura. (material) | 0.400 | 0.25 | 0.10 |
| mt12pik020 | kg | Pasta Uniflott GLS "KNAUF". (material) | 0.400 | 1.40 | 0.56 |
| mt12pck010a | m | Cinta de juntas "KNAUF" de 50 mm de anchura. (material) | 0.450 | 0.03 | 0.01 |
| op00fre010 |  | Fresadora. | 1.000 | 0.00 | 0.00 |
| op00ato010 |  | Atornillador. | 1.000 | 0.00 | 0.00 |
| mo015 | h | Oficial 1ª montador de falsos techos. (mano de obra) | 0.426 | 4.21 | 1.79 |
| mo082 | h | Ayudante montador de falsos techos. (mano de obra) | 0.158 | 3.00 | 0.47 |
| % | % | Costes directos complementarios | 2 % | 235.43 | 4.71 |
|  |  | Costes directos |  |  | 240.14 |
