# Cielo raso registrable

- Propiedad del archivo: CYPE INGENIEROS, S.A.
- Formato: FIEBDC-3/2002
- Ámbito geográfico: Colombia
- Costes indirectos: 3.00 %
- Gastos generales: 13.00 %
- Beneficio industrial: 6.00 %
- IVA: 16.00 %

## R Revestimientos

### RT Cielos rasos

#### RTD Registrables, de placas de yeso laminado

**RTD021** m² Cielo raso registrable, situado a una altura menor de 4 m, acústico D146 "KNAUF", formado por placas de yeso laminado perforadas Danoline acabado Plaza G1 Borde A de 9,5x600x600 mm, con perfilería vista.
Suministro y montaje de cielo raso registrable, situado a una altura menor de 4 m, acústico D146 "KNAUF", constituido por placas de yeso laminado perforadas Danoline acabado Plaza G1 Borde A de 9,5x600x600 mm, suspendidas de la losa mediante perfilería vista, comprendiendo perfiles primarios, secundarios y angulares de remate fijados al techo mediante varillas y cuelgues. Incluso parte proporcional de accesorios de fijación, completamente instalado.
Incluye: Replanteo de los ejes de la trama modular. Nivelación y colocación de los perfiles angulares. Replanteo de los perfiles primarios de la trama. Señalización de los puntos de anclaje a la losa. Nivelación y suspensión de los perfiles primarios y secundarios de la trama. Colocación de las placas.
Criterio de medición de proyecto: Superficie medida entre paramentos, según documentación gráfica de Proyecto, sin descontar huecos para instalaciones.
Criterio de medición de obra: Se medirá la superficie realmente ejecutada según especificaciones de Proyecto, sin descontar huecos para instalaciones.

| Código | Ud | Descripción | Rendimiento | Precio | Importe |
|---|---|---|---|---|---|
| mt12ppk020db | m² | Placa de yeso laminado perforada Danoline acabado Plaza, G1 Borde A "KNAUF" de 9,5x600x600 mm, para techos registrables. (material) | 1.050 | 20.12 | 21.13 |
| mt12pfk060e | m | Perfil primario EASY T - 24/38/3700 mm "KNAUF", color blanco, de acero galvanizado. (material) | 0.840 | 0.82 | 0.69 |
| mt12pfk060y | m | Perfil secundario EASY TG - 24/32/600 mm "KNAUF", color blanco, de acero galvanizado. (material) | 0.840 | 0.82 | 0.69 |
| mt12pfk060A | m | Perfil secundario EASY TG - 24/32/1200 mm "KNAUF", color blanco, de acero galvanizado. (material) | 1.670 | 0.82 | 1.37 |
| mt12pfk050b | m | Perfil angular EASY L - 25/25/3050 mm "KNAUF", color blanco, de acero galvanizado. (material) | 0.400 | 0.68 | 0.27 |
| mt12pek050a | Ud | Cuelgue Nonius "KNAUF", para cielos rasos suspendidos. (material) | 0.840 | 0.74 | 0.62 |
| mt12pek050b | Ud | Seguro Nonius "KNAUF", para cielos rasos suspendidos. (material) | 0.840 | 0.12 | 0.10 |
| mt12pek050c | Ud | Parte superior Nonius "KNAUF", 530/630, para cielos rasos suspendidos. (material) | 0.840 | 0.91 | 0.76 |
| mt12pek030 | Ud | Varilla de cuelgue "KNAUF" de 100 cm. (material) | 0.840 | 0.39 | 0.33 |
| mt12psg220 | Ud | Fijación compuesta por chazo y tornillo 5x27. (material) | 0.840 | 0.06 | 0.05 |
| op00fre010 |  | Fresadora. | 1.000 | 0.00 | 0.00 |
| op00ato010 |  | Atornillador. | 1.000 | 0.00 | 0.00 |
| mo015 | h | Oficial 1ª montador de falsos techos. (mano de obra) | 0.290 | 4.21 | 1.22 |
| mo082 | h | Ayudante montador de falsos techos. (mano de obra) | 0.290 | 3.00 | 0.87 |
| % | % | Costes directos complementarios | 2 % | 28.10 | 0.56 |
|  |  | Costes directos |  |  | 28.66 |
