# Cielo raso continuo

- Propiedad del archivo: CYPE INGENIEROS, S.A.
- Formato: FIEBDC-3/2002
- Ámbito geográfico: Colombia
- Costes indirectos: 3.00 %
- Gastos generales: 13.00 %
- Beneficio industrial: 6.00 %
- IVA: 16.00 %

## R Revestimientos

### RT Cielos rasos

#### RTE Continuos, de placas de cemento

**RTE016** m² Cielo raso continuo, situado a una altura mayor o igual a 4 m, liso D282b.es "KNAUF" suspendido con estructura metálica (12,5+27+27), formado por una placa de cemento Portland Aquapanel Outdoor "KNAUF", acabado con mortero Aquapanel, color blanco y pintura GRC.
Suministro y montaje de cielo raso continuo, situado a una altura mayor o igual a 4 m, liso D282b.es "KNAUF" (12,5+27+27), formado por una placa de cemento Portland Aquapanel Outdoor "KNAUF" 12,5x1200x2400, revestida con una capa de fibra de vidrio embebida en ambas caras, atornillada a una estructura metálica de acero galvanizado de maestras primarias 60/27 mm separadas cada 1000 mm entre ejes y suspendidas de la losa o elemento soporte mediante cuelgues Nonius cada 750 mm, y maestras secundarias fijadas perpendicularmente a las primarias mediante caballetes y colocadas con una modulación máxima de 300 mm entre ejes, incluso parte proporcional de fijaciones, tornillería, resolución del perímetro y puntos singulares, mortero de juntas, cinta de juntas y accesorios de montaje. Totalmente terminado con mortero Aquapanel, color blanco y pintura GRC.
Incluye: Replanteo de los ejes de la estructura metálica. Nivelación y fijación del perfil en U en el perímetro y colocación de la banda acústica de dilatación. Señalización de los puntos de anclaje a la losa o elemento soporte. Nivelación y suspensión de los perfiles primarios y secundarios de la estructura. Atornillado y colocación de las placas. Tratamiento de juntas. Aplicación de la capa de mortero. Aplicación de la capa de pintura.
Criterio de medición de proyecto: Superficie medida entre paramentos, según documentación gráfica de Proyecto, sin descontar huecos para instalaciones.
Criterio de medición de obra: Se medirá la superficie realmente ejecutada según especificaciones de Proyecto, sin deducir los huecos de superficie menor de 1 m².

| Código | Ud | Descripción | Rendimiento | Precio | Importe |
|---|---|---|---|---|---|
| mt12pfk012a | m | Perfil U 30/30 de lámina de acero galvanizado, sistemas "KNAUF", espesor 0,55 mm. (material) | 0.400 | 1.26 | 0.50 |
| mt12pck020b | m | Banda acústica de dilatación "KNAUF" de 50 mm de anchura. (material) | 0.400 | 0.25 | 0.10 |
| mt12psg220 | Ud | Fijación compuesta por chazo y tornillo 5x27. (material) | 2.300 | 0.06 | 0.14 |
| mt12pek050c | Ud | Parte superior Nonius "KNAUF", 530/630, para cielos rasos suspendidos. (material) | 1.500 | 0.91 | 1.37 |
| mt12pek050b | Ud | Seguro Nonius "KNAUF", para cielos rasos suspendidos. (material) | 1.500 | 0.12 | 0.18 |
| mt12pek050a | Ud | Cuelgue Nonius "KNAUF", para cielos rasos suspendidos. (material) | 1.500 | 0.74 | 1.11 |
| mt12ptk010ab | Ud | Tornillo LN "KNAUF" 3,5x11. (material) | 1.500 | 0.04 | 0.06 |
| mt12pfk011a | m | Maestra 60/27 "KNAUF" de lámina de acero galvanizado. (material) | 4.100 | 1.45 | 5.95 |
| mt12pek020k | Ud | Conector para maestra 60/27, "KNAUF". (material) | 0.800 | 0.43 | 0.34 |
| mt12pek020c | Ud | Caballete para maestra 60/27, "KNAUF". (material) | 4.200 | 0.53 | 2.23 |
| mt12pak010a | m² | Placa de cemento Portland Aquapanel Outdoor "KNAUF" 12,5x1200x2400, revestida con una capa de fibra de vidrio embebida en ambas caras. (material) | 1.030 | 23.09 | 23.78 |
| mt12ptk010ci | Ud | Tornillo autoperforante TN "KNAUF" 4,2x70. (material) | 25.000 | 0.06 | 1.50 |
| mt12pak060 | kg | Mortero de juntas Aquapanel "KNAUF", color gris. (material) | 0.600 | 2.42 | 1.45 |
| mt12pak050 | m | Cinta de juntas Aquapanel Outdoor "KNAUF". (material) | 2.100 | 0.50 | 1.05 |
| mt12pak085 | l | Imprimación incolora al siloxano GRC "KNAUF". (material) | 0.200 | 3.62 | 0.72 |
| mt12pak095a | kg | Pasta Aquapanel Q4 Finish "KNAUF", acabado liso, color blanco, para tratamiento de juntas y plastecido superficial de placas. (material) | 1.700 | 3.18 | 5.41 |
| mt12pak090a | kg | Mortero superficial Aquapanel "KNAUF", color blanco. (material) | 6.000 | 1.55 | 9.30 |
| mt12pak100a | m² | Malla superficial Aquapanel Outdoor "KNAUF" de fibra de vidrio, color blanco. (material) | 1.100 | 2.04 | 2.24 |
| mt12pak140 | l | Pintura elástica al siloxano en base acuosa GRC "KNAUF", acabado liso, color a elegir. (material) | 4.000 | 9.12 | 36.48 |
| op00fre010 |  | Fresadora. | 1.000 | 0.00 | 0.00 |
| op00ato010 |  | Atornillador. | 1.000 | 0.00 | 0.00 |
| mo015 | h | Oficial 1ª montador de falsos techos. (mano de obra) | 0.435 | 4.21 | 1.83 |
| mo082 | h | Ayudante montador de falsos techos. (mano de obra) | 0.435 | 3.00 | 1.31 |
| % | % | Costes directos complementarios | 2 % | 97.05 | 1.94 |
|  |  | Costes directos |  |  | 98.99 |
