# Cielo raso continuo

- Propiedad del archivo: CYPE INGENIEROS, S.A.
- Formato: FIEBDC-3/2002
- Ámbito geográfico: Colombia
- Costes indirectos: 3.00 %
- Gastos generales: 13.00 %
- Beneficio industrial: 6.00 %
- IVA: 16.00 %

## R Revestimientos

### RT Cielos rasos

#### RTE Continuos, de placas de cemento

**RTE018** m² Cielo raso continuo, situado a una altura menor de 4 m, liso, sistema Placo Hydro Premium "PLACO", formado por una placa de cemento Aquaroc 13 "PLACO", de 12,5x1200x2500 mm, atornillada a una estructura portante de perfiles primarios F530 "PLACO".
Suministro y montaje de cielo raso continuo, situado a una altura menor de 4 m, liso, sistema Placo Hydro Premium "PLACO", formado por una placa de cemento Aquaroc 13 "PLACO", de 12,5x1200x2500 mm, atornillada a una estructura portante de perfiles primarios F530 "PLACO". Incluso parte proporcional de fijaciones, elementos de suspensión, tornillería, resolución del perímetro y puntos singulares, tratamiento de juntas con adhesivo y cinta de juntas, y accesorios de montaje. Totalmente terminado y listo para imprimar y revestir.
Incluye: Replanteo de los ejes de la estructura metálica. Señalización de los puntos de anclaje a la losa o elemento soporte. Nivelación y suspensión de los perfiles primarios. Atornillado y colocación de las placas. Tratamiento de juntas.
Criterio de medición de proyecto: Superficie medida entre paramentos, según documentación gráfica de Proyecto, sin descontar huecos para instalaciones.
Criterio de medición de obra: Se medirá la superficie realmente ejecutada según especificaciones de Proyecto

| Código | Ud | Descripción | Rendimiento | Precio | Importe |
|---|---|---|---|---|---|
| mt12ple010b | Ud | Varilla roscada galvanizada "PLACO", de 6 mm de diámetro y 1000 mm de longitud. (material) | 1.800 | 0.87 | 1.57 |
| mt12ple020a | Ud | Horquilla de cuelgue F-530 "PLACO". (material) | 1.800 | 0.29 | 0.52 |
| mt12plp010 | m | Perfil metálico de acero galvanizado, F-530 "PLACO", fabricado mediante laminación en frío, de 3000 mm de longitud, 45x18 mm de sección y 0,6 mm de espesor, para la realización de trasdosados autoportantes y techos. (material) | 3.000 | 0.98 | 2.94 |
| mt12ple030a | Ud | Pieza de empalme F-530 "PLACO". (material) | 0.160 | 0.25 | 0.04 |
| mt12plt030b | Ud | Tornillo autoperforante rosca-metal, TRPF 13 "PLACO", de 13 mm de longitud. (material) | 1.000 | 0.02 | 0.02 |
| mt12plq010c | m² | Placa de cemento de alto rendimiento, Aquaroc 13 "PLACO", de 12,5x1200x2500 mm. (material) | 1.030 | 23.81 | 24.52 |
| mt12plq020a | Ud | Tornillo THTPF 25 "PLACO", con cabeza de trompeta, de 25 mm de longitud, para instalación de placas de cemento sobre perfilería. (material) | 15.000 | 0.03 | 0.45 |
| mt12plq030 | Ud | Cartucho de 310 cm³ de adhesivo de alta resistencia, Aquaroc "PLACO", para tratamiento de juntas. (material) | 0.500 | 10.53 | 5.27 |
| mt12plj030 | m | Cinta autoadhesiva de malla de fibra de vidrio, "PLACO", para refuerzo de juntas. (material) | 2.800 | 0.05 | 0.14 |
| op00fre010 |  | Fresadora. | 1.000 | 0.00 | 0.00 |
| op00ato010 |  | Atornillador. | 1.000 | 0.00 | 0.00 |
| mo015 | h | Oficial 1ª montador de falsos techos. (mano de obra) | 0.350 | 4.21 | 1.47 |
| mo082 | h | Ayudante montador de falsos techos. (mano de obra) | 0.350 | 3.00 | 1.05 |
| % | % | Costes directos complementarios | 2 % | 37.99 | 0.76 |
|  |  | Costes directos |  |  | 38.75 |
