# Cielo raso continuo fijado directamente a la losa

- Propiedad del archivo: CYPE INGENIEROS, S.A.
- Formato: FIEBDC-3/2002
- Ámbito geográfico: Colombia
- Costes indirectos: 3.00 %
- Gastos generales: 13.00 %
- Beneficio industrial: 6.00 %
- IVA: 16.00 %

## R Revestimientos

### RT Cielos rasos

#### RTI De poliestireno extruido

**RTI010** m² Cielo raso continuo fijado directamente a la losa, para uso agroalimentario, situado a una altura menor de 4 m, de paneles rígidos de poliestireno extruido de 600x2500 mm y 30 mm de espesor, resistencia a compresión >= 200 kPa, fijado al soporte con fijaciones mecánicas para el anclaje de paneles aislantes rígidos.
Suministro y formación de cielo raso continuo fijado directamente a la losa, para uso agroalimentario, situado a una altura menor de 4 m, constituido por paneles rígidos de poliestireno extruido de 600x2500 mm y 30 mm de espesor, resistencia a compresión >= 200 kPa, resistencia térmica 0,85 m²K/W, conductividad térmica 0,034 W/(mK), fijado al soporte resistente por medio de fijaciones mecánicas para el anclaje de paneles aislantes rígidos. Incluso parte proporcional de realización de juntas de contracción, corte, anclaje y acabado superficial.
Incluye: Trazado en los muros del nivel del cielo raso. Colocación a nivel de reglones adosados a los muros perimetrales. Fijación de las placas de poliestireno extruido directamente a la losa.
Criterio de medición de proyecto: Superficie medida entre paramentos, según documentación gráfica de Proyecto, sin descontar huecos para instalaciones.
Criterio de medición de obra: Se medirá la superficie realmente ejecutada según especificaciones de Proyecto, sin descontar huecos para instalaciones.

| Código | Ud | Descripción | Rendimiento | Precio | Importe |
|---|---|---|---|---|---|
| mt16pki010ha | m² | Panel rígido de poliestireno extruido, de superficie lisa y mecanizado lateral machihembrado, de 600x2500 mm y 30 mm de espesor, resistencia térmica 0,85 m²K/W, conductividad térmica 0,034 W/(mK), 200 kPa de resistencia a compresión, factor de resistencia a la difusión del vapor de agua 150, calor específico 1400 J/kgK, Euroclase E de reacción al fuego; de aplicación en cielos rasos agroalimentarios, fachadas y trasdosados. (material) | 1.050 | 3.98 | 4.18 |
| mt16pki020a | Ud | Fijación mecánica para el anclaje de paneles aislantes rígidos. (material) | 8.000 | 0.34 | 2.72 |
| op00fre010 |  | Fresadora. | 1.000 | 0.00 | 0.00 |
| op00ato010 |  | Atornillador. | 1.000 | 0.00 | 0.00 |
| mo015 | h | Oficial 1ª montador de falsos techos. (mano de obra) | 0.252 | 4.21 | 1.06 |
| mo082 | h | Ayudante montador de falsos techos. (mano de obra) | 0.252 | 3.00 | 0.76 |
| % | % | Costes directos complementarios | 2 % | 8.72 | 0.17 |
|  |  | Costes directos |  |  | 8.89 |
