# Cielo raso continuo suspendido

- Propiedad del archivo: CYPE INGENIEROS, S.A.
- Formato: FIEBDC-3/2002
- Ámbito geográfico: Colombia
- Costes indirectos: 3.00 %
- Gastos generales: 13.00 %
- Beneficio industrial: 6.00 %
- IVA: 16.00 %

## R Revestimientos

### RT Cielos rasos

#### RTI De poliestireno extruido

**RTI010** m² Cielo raso continuo suspendido, para uso agroalimentario, situado a una altura mayor o igual a 4 m, de paneles rígidos de poliestireno extruido de 2,5x0,6 m y 30 mm de espesor, anclados a estructura auxiliar formada por tablero hidrófugo de densidad media (MDF), de fibras de madera y resinas sintéticas de 19 mm de espesor fijado al soporte con varillas metálicas de 3 mm de diámetro.
Suministro y formación de cielo raso continuo suspendido, para uso agroalimentario, situado a una altura mayor o igual a 4 m, constituido por paneles rígidos de poliestireno extruido de 2,5x0,6 m y 30 mm de espesor, resistencia térmica 0,9 m²K/W, conductividad térmica 0,034 W/(mK), anclados a estructura auxiliar formada por tablero hidrófugo de densidad media (MDF), de fibras de madera y resinas sintéticas de 19 mm de espesor fijado al soporte resistente por medio de varillas metálicas de acero galvanizado de 3 mm de diámetro dotadas de ganchos cerrados en ambos extremos. Incluso parte proporcional de realización de juntas de contracción, corte, anclaje y acabado superficial.
Incluye: Trazado en los muros del nivel del cielo raso. Colocación a nivel de reglones adosados a los muros perimetrales. Colocación y fijación de los tirantes. Colocación y ajuste de los tableros. Realización de orificios para el paso de los tubos de la instalación eléctrica. Fijación de las placas de poliestireno extruido mediante anclajes metálicos a los tableros de fibras de madera.
Criterio de medición de proyecto: Superficie medida entre paramentos, según documentación gráfica de Proyecto, sin descontar huecos para instalaciones.
Criterio de medición de obra: Se medirá la superficie realmente ejecutada según especificaciones de Proyecto, sin descontar huecos para instalaciones.

| Código | Ud | Descripción | Rendimiento | Precio | Importe |
|---|---|---|---|---|---|
| mt16pxp030a | m² | Panel rígido de poliestireno extruido para cielos rasos agroalimentarios, de superficie lisa y mecanizado lateral machihembrado, con acabado visto en color crema, de 2,5x0,6 m y 30 mm de espesor, resistencia térmica 0,9 m²K/W, conductividad térmica 0,034 W/(mK), Euroclase E de reacción al fuego, con código de designación XPS-EN 13164-T1-CS(10/Y)300-DLT(2)5-DS(T)-WL(T)0,7. (material) | 1.050 | 11.51 | 12.09 |
| mt12ftm010a | m² | Tablero hidrófugo de densidad media (MDF), de fibras de madera y resinas sintéticas de 19 mm de espesor, para revestir, utilizado en cielos rasos agroalimentarios. (material) | 1.050 | 6.35 | 6.67 |
| mt12fac020a | Ud | Varilla metálica de acero galvanizado de 3 mm de diámetro. (material) | 3.500 | 0.25 | 0.88 |
| mt12fac021 | kg | Alambre de acero galvanizado de 0,7 mm de diámetro. (material) | 0.100 | 1.00 | 0.10 |
| op00fre010 |  | Fresadora. | 1.000 | 0.00 | 0.00 |
| op00ato010 |  | Atornillador. | 1.000 | 0.00 | 0.00 |
| mo015 | h | Oficial 1ª montador de falsos techos. (mano de obra) | 0.416 | 4.21 | 1.75 |
| mo082 | h | Ayudante montador de falsos techos. (mano de obra) | 0.416 | 3.00 | 1.25 |
| % | % | Costes directos complementarios | 2 % | 22.74 | 0.45 |
|  |  | Costes directos |  |  | 23.19 |
