# Moldura de escayola, de 2x3,9x115 cm, para decoración de techo o pared

- Propiedad del archivo: CYPE INGENIEROS, S.A.
- Formato: FIEBDC-3/2002
- Ámbito geográfico: Colombia
- Costes indirectos: 3.00 %
- Gastos generales: 13.00 %
- Beneficio industrial: 6.00 %
- IVA: 16.00 %

## R Revestimientos

### RT Cielos rasos

#### RTP Prefabricados de escayola

**RTP230** m Moldura de escayola, de 2x3,9x115 cm, para decoración de techo o pared.
Suministro y colocación de moldura de escayola, de 2x3,9x115 cm, para decoración de techo o pared, recibida con cola para escayola. Incluso parte proporcional de corte, accesorios de fijación y repaso de juntas.
Incluye: Replanteo y trazado en los paramentos de la situación de la moldura. Presentación y corte de las piezas. Humectación de la base de fijación. Extendido de la cola. Colocación y rejuntado de las piezas. Repasos de encuentros entre piezas, esquinas y rincones.
Criterio de medición de proyecto: Longitud medida según documentación gráfica de Proyecto.
Criterio de medición de obra: Se medirá la longitud realmente ejecutada según especificaciones de Proyecto.

| Código | Ud | Descripción | Rendimiento | Precio | Importe |
|---|---|---|---|---|---|
| mt12rea150ai | m | Moldura de escayola, de 2x3,9x115 cm. (material) | 1.050 | 1.41 | 1.48 |
| mt09eyc030 | kg | Cola para escayola. (material) | 0.130 | 0.24 | 0.03 |
| mo035 | h | Oficial 1ª de cielos rasos. (mano de obra) | 0.202 | 4.07 | 0.82 |
| % | % | Costes directos complementarios | 2 % | 2.33 | 0.05 |
|  |  | Costes directos |  |  | 2.38 |
