# Columna de escayola de gran tamaño compuesta por base de 31x72x72 cm, fuste de 51,4 cm de diámetro y 196 cm de altura y capitel de 75,5x92x92 cm

- Propiedad del archivo: CYPE INGENIEROS, S.A.
- Formato: FIEBDC-3/2002
- Ámbito geográfico: Colombia
- Costes indirectos: 3.00 %
- Gastos generales: 13.00 %
- Beneficio industrial: 6.00 %
- IVA: 16.00 %

## R Revestimientos

### RT Cielos rasos

#### RTP Prefabricados de escayola

**RTP310** Ud Columna de escayola de gran tamaño compuesta por base de 31x72x72 cm, fuste de 51,4 cm de diámetro y 196 cm de altura y capitel de 75,5x92x92 cm.
Suministro y colocación de columna de escayola de gran tamaño compuesta por base de 31x72x72 cm, fuste de 51,4 cm de diámetro y 196 cm de altura y capitel de 75,5x92x92 cm, recibida con cola para escayola. Incluso parte proporcional de corte, accesorios de fijación y repaso de juntas.
Incluye: Replanteo de la pieza. Humectación de la base de fijación. Extendido de la cola. Colocación y rejuntado de la pieza.
Criterio de medición de proyecto: Número de unidades previstas, según documentación gráfica de Proyecto.
Criterio de medición de obra: Se medirá el número de unidades realmente colocadas según especificaciones de Proyecto.

| Código | Ud | Descripción | Rendimiento | Precio | Importe |
|---|---|---|---|---|---|
| mt12rea280a | Ud | Base para columna, de escayola, de 31x72x72 cm. (material) | 1.000 | 60.61 | 60.61 |
| mt12rea281a | Ud | Fuste para columna, de escayola, de 51,4 cm de diámetro y 196 cm de altura. (material) | 1.000 | 141.19 | 141.19 |
| mt12rea282a | Ud | Capitel para columna, de escayola, de 75,5x92x92 cm. (material) | 1.000 | 380.89 | 380.89 |
| mt09eyc030 | kg | Cola para escayola. (material) | 1.280 | 0.24 | 0.31 |
| mo035 | h | Oficial 1ª de cielos rasos. (mano de obra) | 0.353 | 4.07 | 1.44 |
| % | % | Costes directos complementarios | 2 % | 584.44 | 11.69 |
|  |  | Costes directos |  |  | 596.13 |
