# Cielo raso registrable de paneles de MDF. Sistema Fonotech Fonowood "BUTECH"

- Propiedad del archivo: CYPE INGENIEROS, S.A.
- Formato: FIEBDC-3/2002
- Ámbito geográfico: Colombia
- Divisa: COP
- Costes indirectos: 3.00 %
- Gastos generales: 13.00 %
- Beneficio industrial: 6.00 %
- IVA: 16.00 %

## R Revestimientos

### RT Cielos rasos en interiores

#### RTT Registrables, de madera

**RTT030** m² Cielo raso registrable de paneles de MDF. Sistema Fonotech Fonowood "BUTECH".
Cielo raso registrable suspendido, situado a una altura menor de 4 m. Sistema Fonotech Fonowood "BUTECH", constituido por: ESTRUCTURA: perfilería vista de 24 mm de anchura, de acero galvanizado prelacado, color gris acero, comprendiendo perfiles primarios y secundarios; PANELES: paneles perforados autoportantes, de MDF con una lámina de melamina con recubrimiento ignífugo en la cara vista, modelo Cree, color arce "BUTECH" "PORCELANOSA GRUPO", de 600x600 mm y 12 mm de espesor, resistencia térmica 0,06 m²K/W, conductividad térmica 0,2 W/(mK). Incluso accesorios de montaje.
Incluye: Trazado en los muros del nivel del cielo raso. Nivelación y fijación de los perfiles perimetrales. Replanteo de los perfiles primarios de la trama. Señalización de los puntos de anclaje a la losa o elemento soporte. Nivelación y suspensión de los perfiles primarios y secundarios de la trama. Corte de los paneles. Colocación de los paneles. Resolución de encuentros y puntos singulares.
Criterio de medición de proyecto: Superficie medida entre paramentos, según documentación gráfica de Proyecto, sin descontar huecos para instalaciones.
Criterio de medición de obra: Se medirá la superficie realmente ejecutada según especificaciones de Proyecto, sin descontar huecos para instalaciones.

| Código | Ud | Descripción | Rendimiento | Precio | Importe |
|---|---|---|---|---|---|
| mt12plb010aa | m² | Cielo raso formado por paneles perforados autoportantes, de MDF con una lámina de melamina con recubrimiento ignífugo en la cara vista, imitación madera, modelo Cree "BUTECH" "PORCELANOSA GRUPO", de 600x600 mm y 12 mm de espesor, con un velo de fibra de vidrio adherido a la cara interna del panel, como corrector acústico y filtro de partículas, resistencia térmica 0,06 m²K/W, conductividad térmica 0,2 W/(mK), densidad 2300 kg/m³, factor de resistencia a la difusión del vapor de agua 20 y Euroclase B-s2, d0 de reacción al fuego; incluso sistema de perfilería metálica vista de acero galvanizado prelacado, color gris acero y varillas de sujeción. (material) | 1.020 | 273437.29 | 278906.04 |
| mo015 | h | Oficial 1ª montador de falsos techos. (mano de obra) | 0.235 | 25299.64 | 5945.42 |
| mo082 | h | Ayudante montador de falsos techos. (mano de obra) | 0.235 | 18408.45 | 4325.99 |
| % | % | Herramienta menor | 2 % | 289177.45 | 5783.55 |
|  |  | Costes directos |  |  | 294961.00 |
