# Eliminación de capa de pintura en paramento de fachada

- Propiedad del archivo: CYPE INGENIEROS, S.A.
- Formato: FIEBDC-3/2002
- Ámbito geográfico: Colombia
- Divisa: COP
- Costes indirectos: 3.00 %
- Gastos generales: 13.00 %
- Beneficio industrial: 6.00 %
- IVA: 16.00 %

## R Revestimientos

### RY Preparaciones, protecciones, reparaciones y refuerzos de revestimientos

#### RYP Preparaciones

**RYP020** m² Eliminación de capa de pintura en paramento de fachada.
Eliminación de capa de pintura plástica, acabado liso, aplicada sobre paramento de fachada, con medios manuales, aplicación con brocha de 0,18 l/m² de decapante universal de alta eficiencia, impregnando la pintura existente, eliminándola con espátula una vez reblandecida y lavado posterior con chorro de agua caliente a presión hasta eliminar los restos de decapante.
Incluye: Protección de los elementos del entorno que puedan verse afectados durante los trabajos. Aplicación del decapante. Eliminación con espátula del material decapado. Lavado de la superficie. Recogida y eliminación del agua de limpieza. Retirada y acopio de los restos generados. Carga de los restos generados sobre camión o contenedor.
Criterio de medición de proyecto: Superficie medida según documentación gráfica de Proyecto.
Criterio de medición de obra: Se medirá la superficie realmente ejecutada según especificaciones de Proyecto.

| Código | Ud | Descripción | Rendimiento | Precio | Importe |
|---|---|---|---|---|---|
| mt27pfj201a | l | Decapante universal de alta eficiencia, a base de disolventes orgánicos, para aplicar con brocha o rodillo. (material) | 0.180 | 42821.89 | 7707.94 |
| mt08aaa010a | m³ | Agua. (material) | 0.010 | 3289.66 | 32.90 |
| mq08lch020a | h | Equipo de chorro de agua a presión. (maquinaria) | 1.159 | 14678.29 | 17012.14 |
| op00dec010 |  | Decapador. | 1.000 | 0.00 | 0.00 |
| mo039 | h | Oficial 1ª revocador. (mano de obra) | 0.081 | 26625.25 | 2156.65 |
| mo111 | h | Ayudante entendido revocador. (mano de obra) | 0.081 | 19803.29 | 1604.07 |
| % | % | Herramienta menor | 2 % | 28513.70 | 570.27 |
|  |  | Costes directos |  |  | 29083.97 |
