# Placa vitrocerámica para mesón, con mandos laterales, marco cristal biselado

- Propiedad del archivo: CYPE INGENIEROS, S.A.
- Formato: FIEBDC-3/2002
- Ámbito geográfico: Colombia
- Divisa: COP
- Costes indirectos: 3.00 %
- Gastos generales: 13.00 %
- Beneficio industrial: 6.00 %
- IVA: 16.00 %

## S Señalización y equipamiento

### SC Cocinas/galerías

#### SCE Electrodomésticos

**SCE030** Ud Placa vitrocerámica para mesón, con mandos laterales, marco cristal biselado.
Placa vitrocerámica para mesón, con mandos laterales, marco cristal biselado. Incluso sellado de la junta perimetral con el mesón. Totalmente montada, instalada, conexionada y comprobada.
Incluye: Replanteo mediante plantilla. Fijación en paramento mediante elementos de anclaje. Colocación del aparato. Sellado de juntas. Conexión a la red eléctrica.
Criterio de medición de proyecto: Número de unidades previstas, según documentación gráfica de Proyecto.
Criterio de medición de obra: Se medirá el número de unidades realmente colocadas según especificaciones de Proyecto.

| Código | Ud | Descripción | Rendimiento | Precio | Importe |
|---|---|---|---|---|---|
| mt32pvs010b | Ud | Placa vitrocerámica, con mandos laterales, marco cristal biselado. (material) | 1.000 | 1094200.35 | 1094200.35 |
| mt32war010 | kg | Sellador elástico de poliuretano monocomponente para juntas. (material) | 0.200 | 23133.25 | 4626.65 |
| mo003 | h | Maestro electricista. (mano de obra) | 0.875 | 14232.90 | 12453.79 |
| mo102 | h | Ayudante electricista. (mano de obra) | 0.875 | 10301.50 | 9013.81 |
| % | % | Herramienta menor | 2 % | 1120294.60 | 22405.89 |
|  |  | Costes directos |  |  | 1142700.49 |
