# Placa de cocción a gas serie Cristal para mesón, con superficie de vidrio templado

- Propiedad del archivo: CYPE INGENIEROS, S.A.
- Formato: FIEBDC-3/2002
- Ámbito geográfico: Colombia
- Divisa: COP
- Costes indirectos: 3.00 %
- Gastos generales: 13.00 %
- Beneficio industrial: 6.00 %
- IVA: 16.00 %

## S Señalización y equipamiento

### SC Cocinas/galerías

#### SCE Electrodomésticos

**SCE030** Ud Placa de cocción a gas serie Cristal para mesón, con superficie de vidrio templado.
Placa de cocción a gas serie Cristal para mesón, con superficie de vidrio templado. Incluso sellado de la junta perimetral con el mesón. Totalmente montada, instalada, conexionada y comprobada.
Incluye: Replanteo mediante plantilla. Fijación en paramento mediante elementos de anclaje. Colocación del aparato. Sellado de juntas. Conexión a la red eléctrica.
Criterio de medición de proyecto: Número de unidades previstas, según documentación gráfica de Proyecto.
Criterio de medición de obra: Se medirá el número de unidades realmente colocadas según especificaciones de Proyecto.

| Código | Ud | Descripción | Rendimiento | Precio | Importe |
|---|---|---|---|---|---|
| mt32pgs015a | Ud | Placa de cocción a gas (butano/propano o natural), con superficie de vidrio templado. (material) | 1.000 | 446871.87 | 446871.87 |
| mt32war010 | kg | Sellador elástico de poliuretano monocomponente para juntas. (material) | 0.200 | 23133.25 | 4626.65 |
| mo003 | h | Maestro electricista. (mano de obra) | 0.875 | 14232.90 | 12453.79 |
| mo102 | h | Ayudante electricista. (mano de obra) | 0.875 | 10301.50 | 9013.81 |
| % | % | Herramienta menor | 2 % | 472966.12 | 9459.32 |
|  |  | Costes directos |  |  | 482425.44 |
