# Repisa para toallas, de acero inoxidable AISI 304 con acabado satinado, de 600x230 mm. Fijación al soporte con las sujeciones suministradas por el fabricante

- Propiedad del archivo: CYPE INGENIEROS, S.A.
- Formato: FIEBDC-3/2002
- Ámbito geográfico: Colombia
- Divisa: COP
- Costes indirectos: 3.00 %
- Gastos generales: 13.00 %
- Beneficio industrial: 6.00 %
- IVA: 16.00 %

## S Señalización y equipamiento

### SM Baños

#### SMA Accesorios

**SMA045** Ud Repisa para toallas, de acero inoxidable AISI 304 con acabado satinado, de 600x230 mm. Fijación al soporte con las sujeciones suministradas por el fabricante.
Repisa para toallas, de acero inoxidable AISI 304 con acabado satinado, de 600x230 mm. Fijación al soporte con las sujeciones suministradas por el fabricante.
Incluye: Replanteo. Colocación y fijación.
Criterio de medición de proyecto: Número de unidades previstas, según documentación gráfica de Proyecto.
Criterio de medición de obra: Se medirá el número de unidades realmente colocadas según especificaciones de Proyecto.

| Código | Ud | Descripción | Rendimiento | Precio | Importe |
|---|---|---|---|---|---|
| mt31abp060a | Ud | Repisa para toallas, de acero inoxidable AISI 304 con acabado satinado, de 600x230 mm. (material) | 1.000 | 205122.85 | 205122.85 |
| op00ato010 |  | Atornillador. | 1.000 | 0.00 | 0.00 |
| op00tal010 |  | Taladro. | 1.000 | 0.00 | 0.00 |
| mo107 | h | Ayudante plomero. (mano de obra) | 0.256 | 10301.50 | 2637.18 |
| % | % | Herramienta menor | 2 % | 207760.03 | 4155.20 |
|  |  | Costes directos |  |  | 211915.23 |
