# Rastrillado del terreno suelto, para dar el perfil de acabado, con medios manuales, mediante rastrillo

- Propiedad del archivo: CYPE INGENIEROS, S.A.
- Formato: FIEBDC-3/2002
- Ámbito geográfico: Colombia
- Divisa: COP
- Costes indirectos: 3.00 %
- Gastos generales: 13.00 %
- Beneficio industrial: 6.00 %
- IVA: 16.00 %

## U Urbanización interior del terreno

### UJ Jardinería

#### UJA Acondicionamiento del terreno

**UJA040** m² Rastrillado del terreno suelto, para dar el perfil de acabado, con medios manuales, mediante rastrillo.
Rastrillado del terreno suelto, para dar el perfil de acabado, con medios manuales, mediante rastrillo.
Incluye: Laboreo del terreno. Señalización y protección del terreno.
Criterio de medición de proyecto: Superficie medida en proyección horizontal, según documentación gráfica de Proyecto.
Criterio de medición de obra: Se medirá, en proyección horizontal, la superficie realmente ejecutada según especificaciones de Proyecto.

| Código | Ud | Descripción | Rendimiento | Precio | Importe |
|---|---|---|---|---|---|
| mo086 | h | Ayudante jardinero. (mano de obra) | 0.050 | 10324.57 | 516.23 |
| % | % | Herramienta menor | 2 % | 516.23 | 10.32 |
|  |  | Costes directos |  |  | 526.55 |
