# Conjunto de cuatro piezas prefabricadas de concreto, para formación de borde de delimitación de alcorque cuadrado, de 120x120 cm y 100 cm de diámetro interior, gris

- Propiedad del archivo: CYPE INGENIEROS, S.A.
- Formato: FIEBDC-3/2002
- Ámbito geográfico: Colombia
- Divisa: COP
- Costes indirectos: 3.00 %
- Gastos generales: 13.00 %
- Beneficio industrial: 6.00 %
- IVA: 16.00 %

## U Urbanización interior del terreno

### UM Mobiliario urbano

#### UMA Protecciones de alcorques

**UMA010** Ud Conjunto de cuatro piezas prefabricadas de concreto, para formación de borde de delimitación de alcorque cuadrado, de 120x120 cm y 100 cm de diámetro interior, gris.
Formación de borde de delimitación de alcorque cuadrado, mediante el conjunto de cuatro piezas prefabricadas de concreto de 120x120 cm y 100 cm de diámetro interior, gris, apoyado el conjunto sobre una solera de concreto f'c=210 kg/cm² (21 MPa), clase de exposición F0 S0 P0 C0, tamaño máximo del agregado 19 mm, manejabilidad plástica de 15 cm de espesor, a realizar sobre una base firme existente, no incluida en este precio. Incluso excavación y rejuntado con mortero de cemento, confeccionado en obra, dosificación 1:6.
Incluye: Replanteo de alineaciones y niveles. Excavación. Fundido y extendido del concreto. Colocación de las piezas. Asentado y nivelación. Relleno de juntas con mortero.
Criterio de medición de proyecto: Número de unidades previstas, según documentación gráfica de Proyecto.
Criterio de medición de obra: Se medirá el número de unidades realmente ejecutadas según especificaciones de Proyecto.

| Código | Ud | Descripción | Rendimiento | Precio | Importe |
|---|---|---|---|---|---|
| mt10hmf050qdf | m³ | Concreto simple f'c=210 kg/cm² (21 MPa), clase de exposición F0 S0 P0 C0, tamaño máximo del agregado 19 mm, manejabilidad plástica, fabricado en planta, según NSR-10 y ACI 318. (material) | 0.210 | 278638.48 | 58514.08 |
| mt08aaa010a | m³ | Agua. (material) | 0.006 | 2858.80 | 17.15 |
| mt01arg005a | t | Arena de cantera, para mortero preparado en obra. (material) | 0.002 | 39608.55 | 79.22 |
| mt08cem000d | kg | Cemento gris en sacos. (material) | 0.250 | 421.19 | 105.30 |
| mt52alc020b | Ud | Conjunto de cuatro piezas prefabricadas de concreto, para formación de borde de delimitación de alcorque cuadrado, de 120x120 cm y 100 cm de diámetro interior, gris. (material) | 1.000 | 75786.42 | 75786.42 |
| mq06hor010 | h | Concretera. (maquinaria) | 0.006 | 3230.77 | 19.38 |
| au00auh040 |  | Vibrador de concreto, eléctrico. | 1.000 | 0.00 | 0.00 |
| mo041 | h | Oficial 1ª obra blanca de obra civil. (mano de obra) | 0.391 | 13844.46 | 5413.18 |
| mo087 | h | Ayudante de obra blanca de obra civil. (mano de obra) | 0.206 | 10324.57 | 2126.86 |
| % | % | Herramienta menor | 2 % | 142061.59 | 2841.23 |
|  |  | Costes directos |  |  | 144902.82 |
