# Escalera con pasamanos de acero inoxidable en piscinas

- Propiedad del archivo: CYPE INGENIEROS, S.A.
- Formato: FIEBDC-3/2002
- Ámbito geográfico: Colombia
- Costes indirectos: 3.00 %
- Gastos generales: 13.00 %
- Beneficio industrial: 6.00 %
- IVA: 16.00 %

## U Urbanización interior del terreno

### UP Piscinas

#### UPE Equipamientos

**UPE010** Ud Escalera con pasamanos de acero inoxidable en piscinas.
Suministro y colocación de escalera para salida de piscina realizada con tubo de 43 mm de diámetro de acero inoxidable AISI-304 acabado pulido brillante, con 2 peldaños estampados antideslizantes y pasamanos asimétrico, pletinas de fijación, juntas elásticas, chazos de anclaje, tornillos y embellecedores. Incluso parte proporcional de conexión a toma de tierra independiente con placa de acero galvanizado, cable de cobre de 35 mm², uniones mediante soldadura aluminotérmica, registro de comprobación y puente de prueba. Totalmente montada y comprobada.
Incluye: Montaje del punto de puesta a tierra. Colocación y fijación de accesorios y piezas especiales.
Criterio de medición de proyecto: Número de unidades previstas, según documentación gráfica de Proyecto.
Criterio de medición de obra: Se medirá el número de unidades realmente ejecutadas según especificaciones de Proyecto.

| Código | Ud | Descripción | Rendimiento | Precio | Importe |
|---|---|---|---|---|---|
| mt35ttc010b | m | Conductor de cobre desnudo, de 35 mm². (material) | 6.000 | 3.07 | 18.42 |
| mt35tte030a | Ud | Placa de acero galvanizado para toma de tierra, de 500x500x3 mm, con borne de unión. (material) | 1.000 | 35.49 | 35.49 |
| mt47pep010b | Ud | Escalera para salida de piscina realizada con tubo de 43 mm de diámetro de acero inoxidable AISI-304, acabado pulido brillante, con 2 peldaños y pasamanos asimétrico, incluso pletinas de fijación, juntas elásticas, chazos de anclaje, tornillos y embellecedores. (material) | 1.000 | 141.28 | 141.28 |
| mt09moe040 | Ud | Mortero expansivo. (material) | 2.000 | 2.44 | 4.88 |
| mt35www020 | Ud | Material auxiliar para instalaciones de toma de tierra. (material) | 2.000 | 1.26 | 2.52 |
| mo003 | h | Maestro electricista. (mano de obra) | 1.472 | 4.21 | 6.20 |
| mo102 | h | Ayudante electricista. (mano de obra) | 1.472 | 2.99 | 4.40 |
| mo041 | h | Oficial 1ª obra blanca de obra civil. (mano de obra) | 2.454 | 4.07 | 9.99 |
| mo087 | h | Ayudante de obra blanca de obra civil. (mano de obra) | 2.454 | 3.00 | 7.36 |
| % | % | Costes directos complementarios | 2 % | 230.54 | 4.61 |
|  |  | Costes directos |  |  | 235.15 |
