# Ducha de acero inoxidable para piscina

- Propiedad del archivo: CYPE INGENIEROS, S.A.
- Formato: FIEBDC-3/2002
- Ámbito geográfico: Colombia
- Costes indirectos: 3.00 %
- Gastos generales: 13.00 %
- Beneficio industrial: 6.00 %
- IVA: 16.00 %

## U Urbanización interior del terreno

### UP Piscinas

#### UPE Equipamientos

**UPE040** Ud Ducha de acero inoxidable para piscina.
Suministro y colocación de ducha exterior para piscina realizada con tubo de 63 mm de diámetro de acero inoxidable 18/8 con dos rociadores, dos válvulas temporizadas y dos grifos lavapiés temporizados, anclaje de sujeción, juntas elásticas, chazos de anclaje, tornillos y embellecedores. Incluso parte proporcional de obra civil, instalación de acometida, desagües, plato de ducha, conexión a toma de tierra independiente con placa de acero galvanizado, cable de cobre de 35 mm², uniones mediante soldadura aluminotérmica, registro de comprobación y puente de prueba. Totalmente montada y comprobada.
Incluye: Montaje del punto de puesta a tierra. Colocación y fijación de accesorios y piezas especiales.
Criterio de medición de proyecto: Número de unidades previstas, según documentación gráfica de Proyecto.
Criterio de medición de obra: Se medirá el número de unidades realmente ejecutadas según especificaciones de Proyecto.

| Código | Ud | Descripción | Rendimiento | Precio | Importe |
|---|---|---|---|---|---|
| mt35ttc010b | m | Conductor de cobre desnudo, de 35 mm². (material) | 6.000 | 3.07 | 18.42 |
| mt35tte030a | Ud | Placa de acero galvanizado para toma de tierra, de 500x500x3 mm, con borne de unión. (material) | 1.000 | 35.49 | 35.49 |
| mt47pep040e | Ud | Ducha exterior para piscina realizada con tubo de 63 mm de diámetro de acero inoxidable 18/8 con dos rociadores, dos válvulas temporizadas y dos grifos lavapiés temporizados, incluso anclaje de sujeción, juntas elásticas, chazos de anclaje, tornillos y embellecedores. (material) | 1.000 | 868.79 | 868.79 |
| mt47pep041 | Ud | Repercusión por instalación de ducha exterior en área de piscina. Incluye los materiales necesarios para la formación del plato de ducha, instalación de acometida de agua, instalación de desagües y conexiones a la redes principales. (material) | 1.000 | 339.51 | 339.51 |
| mt35www020 | Ud | Material auxiliar para instalaciones de toma de tierra. (material) | 2.000 | 1.26 | 2.52 |
| mo003 | h | Maestro electricista. (mano de obra) | 1.472 | 4.21 | 6.20 |
| mo102 | h | Ayudante electricista. (mano de obra) | 1.472 | 2.99 | 4.40 |
| mo008 | h | Oficial 1ª plomero. (mano de obra) | 1.472 | 4.21 | 6.20 |
| mo107 | h | Ayudante plomero. (mano de obra) | 1.472 | 2.99 | 4.40 |
| mo041 | h | Oficial 1ª obra blanca de obra civil. (mano de obra) | 7.361 | 4.07 | 29.96 |
| mo087 | h | Ayudante de obra blanca de obra civil. (mano de obra) | 2.454 | 3.00 | 7.36 |
| % | % | Costes directos complementarios | 2 % | 1323.25 | 26.47 |
|  |  | Costes directos |  |  | 1349.72 |
