# Estabilización de explanada "in situ", vertiendo una lechada de cal aérea CL 90, para conseguir un suelo estabilizado tipo SEST-1 conforme a los requisitos expuestos en el artículo 512 del PG-3

- Propiedad del archivo: CYPE INGENIEROS, S.A.
- Formato: FIEBDC-3/2002
- Ámbito geográfico: Colombia
- Costes indirectos: 3.00 %
- Gastos generales: 13.00 %
- Beneficio industrial: 6.00 %
- IVA: 16.00 %

## U Urbanización interior del terreno

### UX Andenes y pisos

#### UXE Explanadas, caminos y senderos

**UXE020** m³ Estabilización de explanada "in situ", vertiendo una lechada de cal aérea CL 90, para conseguir un suelo estabilizado tipo SEST-1 conforme a los requisitos expuestos en el artículo 512 del PG-3.
Estabilización de explanada "in situ", vertiendo una lechada de cal aérea CL 90, para conseguir un suelo estabilizado tipo SEST-1 conforme a los requisitos expuestos en el artículo 512 del PG-3. Incluso parte proporcional de escarificación previa, distribución de la lechada, mezcla del suelo con el conglomerante, compactación de la mezcla, refino de la superficie, ejecución de las juntas de construcción y curado.
Incluye: Preparación de la superficie. Escarificación del suelo. Preparación de la lechada. Distribución de la lechada. Ejecución de la mezcla con el suelo. Compactación. Refino de la superficie. Ejecución de las juntas. Curado.
Criterio de medición de proyecto: Volumen medido sobre los perfiles de los planos topográficos de Proyecto, que definen el movimiento de tierras a realizar en obra.
Criterio de medición de obra: Se medirá el volumen de relleno sobre los perfiles transversales del terreno realmente ejecutados, compactados y terminados según especificaciones de Proyecto.

| Código | Ud | Descripción | Rendimiento | Precio | Importe |
|---|---|---|---|---|---|
| mt08aaa010a | m³ | Agua. (material) | 0.050 | 0.95 | 0.05 |
| mt08cal010 | t | Cal aérea tipo CL-90. (material) | 0.041 | 74.40 | 3.05 |
| mq01pao010a | h | Pala cargadora sobre cadenas, de 80 CV/1,2 m³, equipada con escarificadora. (maquinaria) | 0.159 | 31.00 | 4.93 |
| mq01mot010a | h | Motoniveladora de 135 CV. (maquinaria) | 0.020 | 52.52 | 1.05 |
| mq02rov010b | h | Compactador monocilíndrico vibrante autopropulsado, de 15 t, de 170,95 CV. (maquinaria) | 0.037 | 49.90 | 1.85 |
| mq02cia010 | h | Camión cisterna equipado para riego, de 8 m³ de capacidad. (maquinaria) | 0.047 | 32.00 | 1.50 |
| mo082 | h | Ayudante de obra blanca de obra civil. (mano de obra) | 0.113 | 3.08 | 0.35 |
| % | % | Costes directos complementarios | 2 % | 12.78 | 0.26 |
|  |  | Costes directos |  |  | 13.04 |
