# Estabilización de caminos y senderos, mediante aporte de mezcla de arena y cal hidráulica natural, fabricada en planta

- Propiedad del archivo: CYPE INGENIEROS, S.A.
- Formato: FIEBDC-3/2002
- Ámbito geográfico: Colombia
- Divisa: COP
- Costes indirectos: 3.00 %
- Gastos generales: 13.00 %
- Beneficio industrial: 6.00 %
- IVA: 16.00 %

## U Urbanización interior del terreno

### UX Andenes y pisos

#### UXE Explanadas, caminos y senderos

**UXE036** m² Estabilización de caminos y senderos, mediante aporte de mezcla de arena y cal hidráulica natural, fabricada en planta.
Estabilización de caminos y senderos, mediante aporte de una capa superficial de 15 cm de espesor, acabado compacto, de mezcla de arena seleccionada, cal hidráulica natural y agua, fabricada en planta y suministrada a pie de obra con camiones concretera, extendida y nivelada sobre la superficie soporte previamente preparada, y posterior compactación con medios mecánicos hasta alcanzar una densidad seca no inferior al 95% de la máxima obtenida en el ensayo Proctor Modificado. Incluso preparación de la superficie mediante descapote de la tierra vegetal, y retirada y carga a camión de los restos y desechos.
Criterio de valoración económica: El precio no incluye la realización del ensayo Proctor Modificado.
Incluye: Descapote del terreno. Fundido, extendido y nivelación del producto. Humectación y compactación del producto. Retirada y carga a camión de restos y desechos.
Criterio de medición de proyecto: Superficie medida en proyección horizontal, según documentación gráfica de Proyecto.
Criterio de medición de obra: Se medirá, en proyección horizontal, la superficie realmente ejecutada según especificaciones de Proyecto.

| Código | Ud | Descripción | Rendimiento | Precio | Importe |
|---|---|---|---|---|---|
| mt01arp005 | m³ | Mezcla de arena seleccionada, cal hidráulica natural y agua, fabricada en planta y suministrada a pie de obra con camiones concretera, para estabilización de caminos y senderos. (material) | 0.131 | 275830.89 | 36133.85 |
| mq09tra010 | h | Tractor agrícola, de 37 kW, equipado con rotovator. (maquinaria) | 0.012 | 111649.95 | 1339.80 |
| mq04dua020b | h | Dumper de descarga frontal de 2 t de carga útil. (maquinaria) | 0.002 | 26202.41 | 52.40 |
| mq02rov010i | h | Compactador monocilíndrico vibrante autopropulsado, de 129 kW, de 16,2 t, anchura de trabajo 213,4 cm. (maquinaria) | 0.035 | 176096.00 | 6163.36 |
| mq02cia020j | h | Camión cisterna, de 8 m³ de capacidad. (maquinaria) | 0.002 | 300071.86 | 600.14 |
| mo041 | h | Oficial 1ª obra blanca de obra civil. (mano de obra) | 0.207 | 25476.92 | 5273.72 |
| mo087 | h | Ayudante de obra blanca de obra civil. (mano de obra) | 0.207 | 19044.65 | 3942.24 |
| % | % | Herramienta menor | 2 % | 53505.51 | 1070.11 |
|  |  | Costes directos |  |  | 54575.62 |
