# Tarima maciza para exterior

- Propiedad del archivo: CYPE INGENIEROS, S.A.
- Formato: FIEBDC-3/2002
- Ámbito geográfico: Colombia
- Costes indirectos: 3.00 %
- Gastos generales: 13.00 %
- Beneficio industrial: 6.00 %
- IVA: 16.00 %

## U Urbanización interior del terreno

### UX Andenes y pisos

#### UXM Maderas

**UXM010** m² Tarima maciza para exterior, instalada mediante el sistema de fijación vista con tirafondos, formada por tablas de madera maciza, de ipé, de 28x145x800/2800 mm, sin tratar, para lijado y aceitado en obra; fijadas sobre rastreles de madera de pino Suecia, de 65x38 mm, tratados en autoclave, con clasificación de uso clase 4, separados entre ellos 50 cm, mediante tornillos galvanizados de cabeza avellanada de 8x80 mm; los rastreles se fijan con chazos metálicos expansivos y tirafondos, sobre solera de concreto simple (f'c=210 kg/cm² (21 MPa), clase de exposición F0 S0 P0 C0, tamaño máximo del agregado 19 mm, manejabilidad plástica), de 20 cm de espesor, vertido con balde de pluma grúa con extendido y vibrado mecánico con extendedora, con acabado maestreado ejecutada según pendientes del proyecto y colocado sobre explanada con índice CBR > 5 (California Bearing Ratio), no incluida en este precio.
Suministro y colocación mediante el sistema de fijación oculta, con tirafondos, de tarima maciza para exterior, formada por tablas de madera maciza, de ipé, de 28x145x800/2800 mm, sin tratar, para lijado y aceitado en obra; fijadas sobre rastreles de madera de pino Suecia, de 65x38 mm, tratados en autoclave, con clasificación de uso clase 4, separados entre ellos 50 cm, mediante tornillos galvanizados de 8x80 mm; los rastreles se fijan con chazos metálicos expansivos y tirafondos, sobre solera de concreto simple (f'c=210 kg/cm² (21 MPa), clase de exposición F0 S0 P0 C0, tamaño máximo del agregado 19 mm, manejabilidad plástica), de 20 cm de espesor, vertido con balde de pluma grúa con extendido y vibrado mecánico con extendedora, con acabado maestreado ejecutada según pendientes del proyecto y colocado sobre explanada con índice CBR > 5 (California Bearing Ratio), no incluida en este precio. Incluso parte proporcional de fijación de las tablas a los rastreles mediante tirafondos latonados de cabeza hexagonal para llave Allen (como mínimo 2 sobre el ancho de la tabla), previo taladro y avellanado de la madera, chazos expansivos metálicos y tirafondos para fijación de los rastreles a la solera de concreto, piezas especiales y acabado de la madera mediante lijado y aceitado en obra.
Incluye: Ejecución de la base de concreto. Replanteo, nivelación y fijación de los rastreles. Colocación de las tablas de la primera hilada, fijadas con un punto de masilla elastomérica de poliuretano. Fijación de las tablas de la primera hilada sobre los rastreles. Colocación y fijación de las sucesivas hiladas. Lijado y aceitado de la tarima terminada.
Criterio de medición de proyecto: Superficie útil, medida según documentación gráfica de Proyecto. No se ha incrementado la medición por roturas y recortes, ya que en la descomposición se ha considerado un 5% más de piezas.
Criterio de medición de obra: Se medirá la superficie realmente ejecutada según especificaciones de Proyecto.

| Código | Ud | Descripción | Rendimiento | Precio | Importe |
|---|---|---|---|---|---|
| mt18mva015c | m | Rastrel de madera de pino Suecia, de 65x38 mm, tratado en autoclave, con clase de uso 4, para apoyo y fijación de las tarimas de exterior. (material) | 2.500 | 1.79 | 4.48 |
| mt18mta030hb | m² | Tablas de madera maciza, de ipé, de 28x145x800/2800 mm, sin tratar, para lijado y aceitado en obra; incluso parte proporcional de accesorios de montaje. (material) | 1.050 | 46.03 | 48.33 |
| mt10hmf050akc | m³ | Concreto simple f'c=210 kg/cm² (21 MPa), clase de exposición F0 S0 P0 C0, tamaño máximo del agregado 19 mm, manejabilidad plástica, fabricado en planta, según NSR-10 y ACI 318-08. (material) | 0.200 | 96.59 | 19.32 |
| mt18mva090 | Ud | Tirafondo latonado, para madera, de cabeza avellanada hexagonal, para llave Allen. (material) | 4.000 | 0.21 | 0.84 |
| mt18mva085a | Ud | Chazo expansivo metálico y tirafondo, para fijación de rastreles o correas de madera sobre soporte base de concreto. (material) | 2.000 | 1.09 | 2.18 |
| op00tal010 |  | Taladro. | 1.000 | 0.00 | 0.00 |
| op00ato010 |  | Atornillador. | 1.000 | 0.00 | 0.00 |
| op00cla010 |  | Clavadora. | 1.000 | 0.00 | 0.00 |
| op00cep010 |  | Garlopa. | 1.000 | 0.00 | 0.00 |
| op00tro010 |  | Tronzador. | 1.000 | 0.00 | 0.00 |
| au00auh010 |  | Balde de pluma grúa. | 1.000 | 0.00 | 0.00 |
| mo024 | h | Oficial 1ª instalador de pisos de madera. (mano de obra) | 0.704 | 4.41 | 3.10 |
| mo061 | h | Ayudante instalador de pavimentos de madera. (mano de obra) | 0.704 | 3.00 | 2.11 |
| % | % | Costes directos complementarios | 2 % | 80.36 | 1.61 |
|  |  | Costes directos |  |  | 81.97 |
